# Altes Landratsamt Erding
Angebotsaufforderung (GAEB DA XML 3.3, DA83)
Projekt: 523 LAED Erding
Währung: EUR
Erstellt mit: CaliforniaX by G&W Software AG, CaliforniaX V25.1.01, 13.02.2026

## G18.02 Trockenbau Neub. Palais
Datum: 13.02.2026

*Hinweis: VORBEMERKUNGEN*
VORBEMERKUNGEN

Es gilt für alle Gewerke VOB Teil C

*Hinweis: I. ALLGEMEINE ANGABEN*

*Hinweis: 1. Baubeschreibung*
1.  Baubeschreibung

Umbau und Erweiterung (Neubau) des „Alten Landratsamtes“ in Erding auf einem innerstädtischen Grundstück in Erding, Gemarkung Erding.
Der Gebäudekomplex liegt auf den Grundstücken mit den Flurnummern 97
und 97/1.

Das 1781/1782 erbaute Palais des Freiherren Joseph von Widmann (Vordergebäude) ist Teil einer geschlossenen Häuserzeile an der Langen Zeile und wurde als zweigeschossiger Walmdachbau mit Giebelgauben und einer klassizistischen Fassade errichtet. Es ist teilweise unterkellert.
Zum Gebäude gehört weiterhin ein zentraler Hof und der ebenfalls historische zweigeschossige Südflügel.

Das Ensemble steht als eingetragenes Einzeldenkmal unter Denkmalschutz.
Rückwärtig wird ein L-förmiger Neubau errichtet, sodass ein Karree mit vierseitiger Bebauung und einem Innenhof entsteht, das durch einen Zugang im Osten (Neubau) über die Roßmayrgasse 13 und einem Zugang im Westen (Altbau) über die Lange Zeile 10 erschlossen wird.

Der L-förmige Neubau wird mit Kellergeschoss, Erd- und 1. und 2.
Obergeschoss sowie einem Dachgeschoss (Laternengeschoss) errichtet.
Die Anbindung an den Bestand erfolgt über ein Foyer, das
eingeschossigen mit Flachdach ausgeführt wird.

Der Gesamtbaukörper hat nordseitig eine Länge von ca. 53,51m, (historisches Gebäude ca. 17,28m) und südseitig eine Länge von 54,57m (historisches Gebäude ca. 39,86m). In der Breite ist das historische Gebäude ostseitig ca. 27,70m breit und westseitig ca.29,28 m breit.

*Hinweis: 2. Leistungsbeschreibung Grundsätzliches*
2.  Leistungsbeschreibung Grundsätzliches

2.1  Sicherheits- und Gesundheitsschutz

2.1.1.  Rechtsnormen

Es gelten die aktuellen gesetzlichen Vorschriften, sowie die jeweils gültige Fassung der Verordnung über Sicherheit und Gesundheitsschutz auf Baustellen (BaustellV), Arbeitsschutzgesetz (ArbSchG), DGUV Vorschriften, PSA-Benutzungsverordnung.

2.1.2  Sicherheits- und Gesundheitskoordinator des AG

Für das Bauvorhaben ist ein Sicherheits- und Gesundheitskoordinator (SiGeKo) nach BaustellV bestellt. Hinweise und Vorgaben des Koordinators sind zu beachten und unverzüglich umzusetzen.

Die Abstellung der vom Koordinator festgestellten Mängel sind der Bauüberwachung des AG und dem Koordinator schriftlich anzuzeigen.

Formulare wie Unterweisungen, Mitarbeiter- und Werkzeuglisten sind auf Anforderung des SiGeKo auszufüllen und vorzulegen.

Bei Gefahr in Verzug hat der SiGeKo ein unmittelbares Weisungsrecht gegenüber den Beteiligten.

2.1.3  Fachkraft und Maßnahmen des AN

Vor Beginn der Arbeiten hat jeder Auftragnehmer (gilt auch für Nachunternehmer) dem Auftraggeber unaufgefordert die Fachkraft des AN für Arbeitssicherheit sowie die vorgesehenen Maßnahmen zur Sicherheit und zum Gesundheitsschutz seiner auf der Baustelle Beschäftigten bekannt zu geben. Dies kann in Form einer Dokumentation entsprechend § 6 ArbSchG geschehen.

2.1.5  Gefährdungsanalyse des AN

Vor Aufnahme der Arbeiten ist die gemäß § 5 ArbSchG für das Bauvorhaben zu erstellende Gefährdungsanalyse der Bauüberwachung des AG und dem Koordinator nach BaustellV vorzulegen.

2.1.6  Verstoß

Personen, die gegen Arbeitsschutz- und Unfallverhütungsvorschriften verstoßen oder den Anweisungen des Auftraggebers bzw. den Hinweisen des Koordinators nicht Folge leisten, sind abzuberufen und zu ersetzen.

A2.1.7  Alkohol-, Rauch- und Drogenverbot

Auf der Baustelle herrscht innerhalb der Einfriedung grundsätzlich Alkohol-, Rauch- und Drogenverbot. Der AN hat Personen, bei denen der begründete Verdacht auf Alkohol- und Drogeneinfluss besteht, unverzüglich von der Baustelle zu entfernen. Der AG behält sich vor, solchen Personen dauerhaft Baustellenverbot zu erteilen.

2.2  Immissionsschutz

2.2.1  Baulärm

Die Baumaßnahme befindet sich in einem Wohngebiet. Für den Schutz gegen Baulärm gelten außer den Anforderungen des BImSchG, die Allgemeinen Verwaltungsvorschrift gegen Baulärm - Geräuschimmission - und die zusätzlichen landesrechtlichen Vorschriften. Folgende Immissionsrichtwerte sind nach dem Merkblatt zum Schutz gegen Baulärm ( www.muenchen.de/laerm.) einzuhalten:
Tagsüber, Werktage außerhalb der Ruhezeiten 8.00 - 20.00 Uhr: 55 dB (A)
Tagsüber, Werktage innerhalb der Ruhezeiten 6.00 - 8.00 Uhr: 50 dB (A)
Nachts 20.00 - 6.00 Uhr: < 40 dB (A)

2.2.2  Staubschutz

Die Staubentwicklung außerhalb und innerhalb der Gebäude muss durch geeignete Maßnahmen auf ein Minimum beschränkt werden.

Zur Einhaltung der Feinstaubgrenzwerte und Verbesserung der Luftqualität müssen die einzusetzenden Maschinen die Emmisionsanforderungen, Vorgaben und Grenzwerte der Bayrischen Luftreinhalteverordnung - BayLuft erfüllen und einhalten.

2.3  Arbeitszeit

Die Arbeitszeit richtet sich nach den Bestimmungen des Arbeitszeitgesetzes.

Soweit behördliche Ausnahmegenehmigungen eingeholt werden, hat der AN diese dem AG vorzulegen.

Die Rahmenarbeitszeiten sind werktags Montag - Samstag, 7:00 - 20:00 Uhr. Ganztägig an Sonntagen und gesetzlichen Feiertagen im Bundesland Bayern sowie werktags in der Zeit von 20:00 - 7:00 Uhr sind Bauarbeiten nicht erlaubt.

2.4 Bauwesenversicherung

Der Auftraggeber schließt eine projektbezogene Bauwesensversicherung ab.

Die entsprechenden anteiligen Kosten werden im Rahmen der Abrechnungen in Abzug gebracht. Die entsprechenden Kosten sind in die Einheitspreise einzurechnen.

Unabhängig davon hat der Auftragnehmer vor Auftragserteilung den Nachweis über eine bestehende und angemessene Bauhaftpflichtversicherung vorzulegen.

2.5  Informationen an Dritte

Die Durchführung von Besichtigungen, die Gestattung der Einsichtnahme in technische Unterlagen (Beschreibungen, Pläne, Zeichnungen, Bilder, Berichte usw.) und die Erteilung von Auskünften über diesen Vertrag, über das Bauwerk und die bereits installierten Einrichtungen bedürfen der ausdrücklichen Zustimmung des AG.

2.6  Materialökologie

2.6.1  Verstöße

Es wird eindringlich auf die Einhaltung aller nachfolgenden städtischen und gesetzlichen Vorgaben zur Materialökologie hingewiesen. Sollten Verstöße festgestellt werden, sind alle vertragswidrig verbauten Stoffe und Materialien oder verwendete Reinigungsmittel auf Kosten des AN zu entfernen und mit zugelassenen Produkten zu ersetzen. Kontrollen erfolgen durch den AG und dessen Erfüllungsgehilfen, die Bauleitungen vor Ort und den SiGeKo.

2.6.2  Allgemeine Anforderungen

Es gilt grundsätzlich für alle materialökologischen Anforderungen:

2.6.2.1:  Nachweise

Die geforderte Qualität der Baustoffe und Bauprodukte ist rechtzeitig vor Ausführung bzw. Bestellung durch Produkt-, Sicherheitsdatenblätter oder sonstige geeignete Nachweise zu belegen. Die Verantwortung der Produkteinhaltung liegt allein beim AN.

Nachweise wie Sicherheitsdatenblätter, Umweltzeichen-Zertifikate, Datenblätter oder Emissionsprüfberichte müssen aktuell sein. Bei Umweltzeichen gilt die jeweils aktuellste Version. Ist die Gültigkeitsfrist z.B. einer zugrundeliegenden "Blauer Engel"-Version abgelaufen, werden die Zertifikate vom Baureferat nicht akzeptiert. Im Fall der Überschneidung von zwei Versionen (Übergangsfrist) ist möglichst die aktuellste Version vorzulegen.

2.6.2.2  Produktänderungen

Notwendige Produktänderungen während der Ausführung sind unverzüglich mit dem AG abzustimmen, es sind alle vorgenannten Nachweise neu vorzulegen und neu von der Projektleitung freizugeben.

2.6.2.3  Originalgebinde auf der Baustelle:

Es sind alle Produkte auf der Baustelle im Originalgebinde zu verwenden, eine Anlieferung bereits vorgemischter Produkte in Fremd oder Neutralgebinden ist untersagt.

2.6.3  Feinstaub, Gesundheitsgefährlicher Staub

Das "Merkblatt zur Staubminderung bei Baustellen" der Regierung von Oberbayern ist zu beachten.

Die Staubentwicklung ist, so weit technisch möglich, zu vermeiden.

Bei Maschineneinsatz sind, sofern in der Position nicht anders gefordert, staubarme, abgestimmte Bearbeitungssysteme (Maschine und Mobilentstauber) zu verwenden, die den allgemeinen Staubgrenzwert von 1,25 mg/m³ für die alveolengängige (A-) Fraktion sowie 10 mg/m³ für die einatembare (E-) Fraktion einhalten.

Die BG BAU führt Positivlisten staubarmer Bearbeitungssysteme und staubarmer Produkte.

Werden gesundheitsgefährliche mineralische Stäube oder andere Gefahrstoffe freigesetzt, sind die notwendigen Maßnahmen entsprechend der jeweiligen Technischen Regel Gefahrstoffe (TRGS 505, 519, 521, 559, 900 u.a.) und der Gefahrstoffverordnung zu ergreifen.

Beim Bearbeiten von Bestandsbauteilen mit bleiweißhaltigen Anstrichen sind die Handlungsanleitungen der BG BAU zu beachten.

2.6.4.  Stoffe mit besonders besorgniserregenden Eigenschaften

Alle verwendeten Bauprodukte dürfen keine Stoffe mit folgenden Eigenschaften als konstitutionelle Bestandteile (d.h. Stoffe, die im Endprodukt verbleiben und in diesem eine Funktion erfüllen) enthalten:

Stoffe, die unter der Chemikalienverordnung REACH als besonders besorgniserregend identifiziert und in die gemäß REACH Artikel 59 Absatz 1 erstellte Liste (sogenannte „Kandidatenliste“) aufgenommen wurden (SVHC). Es gilt die jeweils aktuelle Fassung der Kandidatenliste.

Stoffe, die in ihrem Sicherheitsdatenblatt mit Eigenschaften gekennzeichnet sind, die zur Aufnahme in die Kandidatenliste führen können (REACH Art. 57).
Dies umfasst folgende Stoffe:

Erwiesenermaßen krebserzeugende, erbgutverändernde oder fortpflanzungsgefährdende Stoffe („KMR-Stoffe“ der Kat. 1A und 1B) und Stoffe, die gemäß den Kriterien der EG-Verordnung 1272/2008 (oder der Richtlinie 67/548/EWG) mit den im Folgenden genannten H-Sätzen bzw. R-Sätzen eingestuft sind als:

karzinogen (krebserzeugend) Kat. Carc. 1A / Carc. 1B
H350: Kann Krebs erzeugen.
H350i: Kann bei Einatmen Krebs erzeugen.

keimzellmutagen (erbgutverändernd) Kat. Muta. 1A / Muta. 1B:
H340: Kann genetische Defekte verursachen.

reproduktionstoxisch (fortpflanzungsgefährdend) Kat. Repr. 1A, Repr. 1B:
H360F, R60: Kann die Fruchtbarkeit beeinträchtigen.
H360D, R61: Kann das Kind im Mutterleib schädigen.
H360FD, R60/61: Kann die Fruchtbarkeit beeinträchtigen.
Kann das Kind im Mutterleib schädigen.
H360Fd, R60/63: Kann die Fruchtbarkeit beeinträchtigen.
Kann vermutlich das Kind im Mutterleib schädigen.
H360Df, R61/62: Kann das Kind im Mutterleib schädigen.
Kann vermutlich die Fruchtbarkeit beeinträchtigen.

Stoffe mit PBT- (persistent, bioakkumulierend und toxisch)
oder vPvB-  (sehr persistent und sehr bioakkumulierend) Eigenschaften.

Für bestimmte Stoffe (z.B. Formaldehyd) gelten besondere Regeln.
Diese sind über die Anforderungen des Blauen Engels bzw. über die in den nachfolgenden Absätzen explizit aufgeführten Anforderungen geregelt.

2.6.5 Biozide

Entfällt

2.6.6.  Polyvinylchlorid (PVC) / Chlorchemische Produkte

Der Einsatz von chlorchemischen Produkten ist ausgeschlossen (z.B. bei Fußbodenbelägen, Fenstern, Türen, Rollladen, Sanitärleitungen, Elektroinstallation, Abdeck-/ Trennfolien, Dichtungsbahnen).

Ausnahmen sind zulässig für Anwendungsbereiche ohne vertretbare Alternativen.

2.6.7  Dämmstoffe aus nachwachsenden Rohstoffen,

die als Flammschutzmittel Borate enthalten, sind über den allgemeinen Stoffausschluss ausgeschlossen.

Im Innenbereich müssen Flachs-, Hanf-, Holzfaser- und Schurwolle-Dämmstoffe mindestens den Anforderungen des Umweltzeichens "Blauer Engel" RAL-UZ 132 oder natureplus Qualitätszeichen RL0100ff und RL030ff entsprechen.

Für Zelluslosedämmstoffe ist zum Nachweis der Boratfreiheit eine zusätzliche Herstellererklärung erforderlich.

2.6.8  Spritz- und Montageschäume

Die Verwendung von Montageschäumen und sonstigen Ortschäumen ist ausgeschlossen.

Dies gilt nicht für die Verwendung bei Wärmedämmverbundsystemen zum Schließen von Fugen zwischen Dämmstoffplatten gemäß den Hersteller-Verarbeitungsrichtlinien.

2.6.9  Dichtungen und Abdichtungen

Zur Vermeidung der Innenraumluftbelastung sind bei den Kleb- und Dichtstoffe in Innenräumen amin- oder oximvernetzende bzw. -haltige Produkte ausgeschlossen.

Es dürfen nur Produkte mit den Umweltzeichen „Emicode“ EC1plus oder RAL-UZ 123 (Blauer Engel) verwendet werden.

Abweichungen, z.B. „Emicode“ EC1, sind in (technisch) begründeten Ausnahmefällen bzw. in Bereichen mit sicherheitsrelevanten bauaufsichtlichen Anforderungen in Abstimmung mit dem AG möglich.

Kann auf lösemittelhaltige Produkte an der Baustelle nicht verzichtet werden, muss bis zum Abklingen der VOC-Emissionen eine ausreichende Ablüftung (ggf. mit mechanischer Lüftung) durch den AN gesichert sein.
Für Flüssigabdichtungen in Innenräumen dürfen nur Produkte mit dem "Emicode" EC1 oder EC1plus verwendet werden.

Als kalt verarbeitete Bitumenbeschichtungen/ bituminöse Voranstriche dürfen nur Produkte mit „Giscode“ BBP 10 verwendet werden.
Dichtungs-/ Dachbahnen und Dampfsperren aus PVC sind ausgeschlossen.

2.6.10  Holz, Holzwerkstoffe

Der Einsatz von Tropenholz bei Bau und Ausstattung ist ausgeschlossen, ausser es handelt sich um nachweislich gezüchtete Hölzer.

Terpenhaltige Holzarten sind zur Minimierung von bicyclischen Terpenen zu vermeiden. In Aufenthaltsräumen sind harzarme Holzarten zu verwenden.

Stark harzhaltige Nadelhölzer -insbesondere Kiefernholz- (z.B. verarbeitet als Fensterprofile, „Seekiefer“-, OSB- u.ä. Platten) dürfen nicht verwendet werden.

Formaldehydhaltige Verleimungen und Beschichtungen: Holzwerkstoffe müssen mindestens den Anforderungen des Umweltzeichens RAL UZ 76 (Blauer Engel, Ausgabe Februar 2016 oder neuer) oder des "natureplus"-Umweltgütesiegels der Gruppe RL0200 (mit etwas anderen Prüfbedingungen) entsprechen.

Bei akustisch wirksamen (gelochten) Platten ist für das fertige Endprodukt (gelochte Platte mit oder ohne Beschichtung) vom AN ein Prüfbericht einer Prüfkammer-Messung vorzulegen (s.u.).

Bei konstruktiven Holzbauteilen (z.B. Brettschichtholz) sind ausschließlich formaldehydfrei verleimte Produkte erlaubt oder es ist auf alternative Bauarten oder Baustoffe auszuweichen.

Produkte mit formaldehydhaltigen Beschichtungen sind ausgeschlossen.

Bei großflächigem Einbau von Holzwerkstoffen in Wand, Boden und/oder Decke ist das Auftreten von Formaldehyd-Emissionen besonders sensibel zu betrachten. Als großflächig gilt bereits eine Wandfläche, eine Bodenfläche oder eine Deckenfläche.

Prüfkammer-Messung: Holzwerkstoffplatten dürfen bei der Messung in der Prüfkammer in Anlehnung an die vom Ausschuss zur gesundheitlichen Bewertung von Bauprodukten (AgBB) erarbeitete „Vorgehensweise bei der gesundheitlichen Bewertung der Emissionen von flüchtigen organischen Verbindungen (VOC und SVOC) aus Bauprodukten“ folgende Emissionswerte nicht überschreiten.

Die Messung der Emissionen erfolgt gemäß CEN/TS 16516.15.

Die Beladung der Prüfkammer beträgt einheitlich 1,4m²/m³:

Summe flüchtiger organischer Verbindungen
Retentionsbereich C6 - C16 (TVOC):
maximal 1 mg/ m³ nach 3 Tagen
maximal 0,8 mg/ m³ nach 28 Tagen

Summe schwer flüchtiger organischer Verbindungen
Retentionsbereich > C16 - C26 (TSVOC):
0,1 mg/ m³ nach 28 Tagen

krebserzeugende Stoffe (K1 und 2 nach Richtlinie 67/548/EWG bzw.
Klassen 1A und 1B nach CLP-Verordnung 1272/2008):
maximal 0,01 mg/ m³ nach 3 Tagen,
maximal 0,001 mg/ m³ nach 28 Tagen

Summe aller VOC ohne NIK:
maximal 0,1 mg/ m³ nach 28 Tagen
R-Wert: maximal 1 nach 28 Tagen

Formaldehyd: maximal 0,08 mg/ m³ nach 28 Tagen
Formaldehyd darf auch weiterhin nach der EN 717-1 gemessen werden.
Wird nach der EN 717-1 gemessen, ist ein Wert von 0,03 ppm (0,0375 mg/ m³) einzuhalten (i. Anlehnung an WKI-Rechenmodell für Formaldehyd).

2.6.11  Holzschutz

Im Holzbau sind Konstruktionen zu wählen, bei denen nach DIN 68 800 chemischer Holzschutz entbehrlich ist. In Aufenthaltsräumen dürfen keine chemischen Holzschutzmittel eingesetzt werden.

Sofern chemischer Holzschutz produktionsbedingt (z.B. bei Holzfenstern) erforderlich ist, dürfen nur Produkte mit BAuA-Zulassung verwendet werden. Gemäß BiozidVO sind die verwendeten bioziden Wirkstoffe zu deklarieren und zu dokumentieren. Es muss - bei gleicher Eignung - das jeweils umweltverträglichste Produkt und Verfahren verwendet werden. Dabei ist die Einstufung entsprechend dem Produkt-Code der Bauberufsgenossenschaft zu Grunde zu legen.

Holzschutzmittel für nichttragende Bauteile müssen das RALPrüfzeichen RAL-GZ 830 der Gütegemeinschaft Holzschutzmittel e.V., für tragende Bauteile das Prüfzeichen des Deutschen Instituts für Bautechnik aufweisen.

Behandlungen mit Holzschutzmitteln sind im Produktionsbetrieb des AN vorzunehmen. An der Baustelle sind sie nur im Ausnahmefall nach vorheriger Zustimmung des Auftraggebers erlaubt.

2.6.12  Beschichtungen von Holzoberflächen

siehe Oberflächenbeschichtungen

2.6.13  Kleb- und Verlegewerkstoffe

Grundsätzlich dürfen nur lösemittelfreie Verlegewerkstoffe (Voranstriche, Leime, Kleber, Spachtel etc.) gemäß Giscode-Einstufung der Bauberufsgenossenschaft und den Technischen Regeln für Gefahrstoffe TRGS 610 verwendet werden.

Ausnahmen sind nur nach vorheriger Zustimmung des AG erlaubt.

Zur Vermeidung der Innenraumluftbelastung sind amin- oder oximvernetzende bzw. -haltige Kleb- und Dichtstoffe (Verfugungen, punkt- und linienförmige Verklebungen) ausgeschlossen.

Es dürfen nur Produkte mit den Umweltzeichen "Emicode" EC1plus oder RAL-UZ 123 (Blauer Engel) verwendet werden.

Als Verlegewerkstoffe für Boden- und Wandbeläge dürfen nur Produkte entsprechend der Umweltzeichen RAL-UZ 113 (Blauer Engel) oder "Emicode" EC1plus verwendet werden.

Für Fliesen und Platten sind mineralische Fliesenkleber zu verwenden.

2.6.14  Oberflächenbeschichtungen

Bei allen Beschichtungen (Grundierungen, Imprägnierungen, sonstige Anstriche, Spachtelungen, Öle, Wachse, Korrosions-, Brandschutzanstriche, etc.) sind umwelt- und gesundheitsverträgliche, insbesondere wasserbasierte sowie oximfreie (z.B. butanonoxim- und acetonoximfreie) Produkte und Verfahren einzusetzen.

Beschichtungen bzw. Oberflächenbehandlungen von Stahlbau-, Metallbau- und Schlosserarbeiten sind grundsätzlich im Produktionsbetrieb der Firma vorzunehmen und sollen bis zum Zeitpunkt des Einbaus auf der Baustelle keine VOC-Richtwertüberschreitungen mehr verursachen.

Auf der Baustelle ist die Verarbeitung nur im Ausnahmefall und in Abstimmung mit dem AG erlaubt.
Im Einzelnen gelten folgende Anforderungen:

Bei Innenwand- und Deckenfarben sind reine Silikatfarben (ggf. mit geringem Dispersionsanteil) oder lösemittel- und konservierungsfreie Dispersionsfarben zu verwenden.

Die Farben müssen mindestens den Vergabegrundlagen des Umweltzeichens RAL-UZ 102 (Blauer Engel) oder gleichwertig entsprechen.

Als Grundierungen, Lacke und Lasuren dürfen generell nur schadstoffarme Produkte entsprechend den Vergabegrundlagen des Umweltzeichens RAL-UZ 12a (Blauer Engel) oder gleichwertig eingesetzt werden. Das gilt auch für Beschichtungen von Holz-Bodenbelägen.

Für Öle und Wachse ist die Einhaltung des AgBB-Bewertungsschemas mit TVOC<250mikrogramm/m³ nach 28 Tagen und GISCODE Ö10+ (lösemittelfrei, oximfrei) nachzuweisen.

Reaktionsharze und Epoxidharze sind ausschließlich im technisch notwendigen Sonderfall einzusetzen, wenn keine vertretbare Alternative zur Verfügung steht und durch die städtische Projektleitung zu schriftlich zu informieren.

Produkte mit chlorierten Kohlenwasserstoffen sind ausgeschlossen.

Sicherheitsaspekte können Abweichungen rechtfertigen. Es sollte dann aber darauf geachtet werden, dass mindestens die Einhaltung des AgBB-Schemas nachgewiesen wird, wenn möglich Emicode EC1 oder EC1plus.

Bei Fließbeschichtungen ist mindestens die Einhaltung des AgBBSchemas mit TVOC max. 0,25 mg/m3 nach 28 Tagen nachzuweisen.

2.6.15  Trennmittel

Es dürfen nur Trennmittel verwendet werden, die biologisch schnell abbaubar sind und dem Umweltzeichen RAL-UZ 178 entsprechen. Auf technisch notwendige Ausnahmen ist die Bauleitung hinzuweisen.

2.6.16  Recyclingprodukte zum Bauteilschutz

Bei Maßnahmen zum Schutz von Bauteilen oder der Ausstattung sind Produkte aus Recyclingmaterial (Altpapier, Alttextilien, PE-Regenerat) zu verwenden.

2.6.17  Fließbeschichtungen, Epoxid- und Reaktionsharze

siehe Oberflächenbeschichtungen

*Hinweis: II. ALLGEMEINE ANGABEN ZU BAUSTELLE UND AUSFÜHRUNG*
II.  ALLGEMEINE ANGABEN ZU BAUSTELLE UND AUSFÜHRUNG

Geltungsbereich: Für alle Gewerke

*Hinweis: 3. Baustellle*
3.  Baustellle

3.1  Einfriedung und Zugangsregelung

Das Baugrundstück sowie angrenzende Flächen werden zur Sicherung gegen den Zutritt Unbefugter mit einem Bauzaun umgeben. Lagerflächen außerhalb dieses Bereichs werden vom AG nicht zur Verfügung gestellt.

Die Zufahrt / Zugang hat nur über die vorgesehenen  Tore / Türen zu erfolgen.

Das Verschliessen der Zufahrten / Zugänge ist Sache des AN, dessen Beschäftigten als letzte die Baustelle verlassen.

Bauzäune sind immer geschlossen zu halten.

Der AG behält sich vor, einen Wachdienst zur Überwachung der Baustelle einzuschalten.

3.2  Verkehrssicherung

Der AN ist von Baubeginn bis zum Abschluss seiner Leistung (auch während Feiertagen und an Wochenenden) verantwortlich für die ordnungsgemäße Verkehrssicherungsmaßnahmen und evtl. Straßensperrungen in seinem Arbeitsbereich.

Der AN ist verpflichtet Beschädigung, Verschmutzung und dergleichen durch den Baubetrieb benutzter Straßenkörper (Art. 2 Bay StrWG) und deren Zubehör (wie Verkehrseinrichtungen, Bepflanzungen usw.) durch geeignete Maßnahmen zu verhindern oder wenn dies nicht möglich ist, unverzüglich und ohne besondere Vergütung zu beseitigen.

3.3  Lage der Baustelle, Baustellenverkehr

Das Grundstück, für den Umbau und die Erweiterung "Altes Landratsamt Erding", weist die Adresse Roßmayrgasse 13 auf, in Mitten des denkmalgeschützten Ensemblebereiches der Altstadt von Erding.

Das Gebäude kann von der Roßmayrgasse im Westen und von der Hauptstraße "Lange Zeile 10" im Osten betreten werden.

Die Baustellenabwicklung erfolgt hauptsächlich von der westlich gelegenen Straße "Roßmayrgasse" aus. Nur kurzzeitige Anlieferung oder Abtransport möglich, Straße muss dauerhaft befahrbar bleiben (Feuerwehrzufahrt!).

3.4  Werbung

Das Anbringen eigener Firmenschilder ist auf der Baustelle in jeglicher Form untersagt.

Durch den AG wird eine Bautafel erstellt, die die notwendigen Angaben zum Projekt und zu den beteiligten FBT's enthält.

Auf der Bautafel kann dem AN ein Schriftfeld, gegen Kostenbeteiligung, zu Verfügung gestellt werden.

Die Beschriftung erfolgt über den AG, in der vom Auftraggeber vorgegebenen Schriftart, nach Textangabe des AN.

3.5  Verständigung auf der Baustelle

Der Auftragnehmer hat dafür zu sorgen, dass während der Arbeit auf der Baustelle ständig eine Person anwesend ist, die eine fachliche Verständigung in deutscher Sprache ermöglicht.

3.6  Baum bestand und Schutz bestehender Flächen

Bei sämtlichen Arbeiten ist auf den verbleibenden Baumbestand auf der "Langen Zeile" besondere Rücksicht zu nehmen.

Beschädigungen an den vorhandenen Baumschutzzäune bzw. an den Bäumen sind bei allen beschriebenen Arbeiten von Vornherein auszuschließen. - Sollten trotzdem Beschädigungen auftreten, sind diese der örtlichen Bauüberwachung anzuzeigen.

3.7  Baustelleneinrichtungsplan

Der den Angebotsunterlagen beigefügten Baustelleneinrichtungsplan bzw. Baulogistikkonzept stellt den Vorschlag des AG (sog. Amtsentwurf) zur Baustelleneinrichtung dar.

Abweichungen von dem Amtsvorschlag bedürfen der Genehmigung durch den AG, entsprechende eigene BE-Pläne sind vorzulegen.

Aus einer geänderten Baustelleneinrichtung resultierende Mehrkosten, sind vom AN zu tragen und in die Einheitspreise des LV's zu berücksichtigen.

3.8  Baustelleneinrichtung

Veränderungen der Baustelleneinrichtung und der Auf- und Abbau von Großgeräten dürfen während der Bauzeit nur nach Abstimmung mit der Bauüberwachung des AG erfolgen.

Kosten für die eigenen Leistungen der erforderlichen Baustelleneinrichtung sind im Rahmen der entsprechenden LV Positionen zu kalkulieren.

3.8.1  Baustelleneinrichtungsfläche

3.8.1.1

Das Gebäude wird gemäß beiliegendem Baustelleneinrichtungsplan erschlossen. Der für die Baustelleneinrichtung aller am Bau Beteiligten zur Verfügung stehende Platz ist ausgewiesen.

Aufgrund z.T. beengter Flächenverhältnisse ist die gewerkebezogene Baustelleneinrichtung der AN entsprechend zu disponieren und mit der Bauüberwachung des AG abzustimmen.

Die Zuweisung von BE-Flächen erfolgt durch die örtliche Bauüberwachung.

3.8.1.2

Die im Baustelleneinrichtungsplan dargestellten Bereiche innerhalb der Baustelleneinrichtungsfläche stehen den ausführenden Firmen kostenfrei zur Verfügung.

Das Lagern von Material, sowie das Aufstellen von Geräten bzw. Containern auf dem Baugelände ist nur nach vorheriger Genehmigung durch den AG und in Abstimmung mit der Bauüberwachung auf eigens zugewiesenen Flächen möglich.

Soweit öffentliche Grundstücke durch den AN außerhalb der ausgewiesenen Baustelleneinrichtungsfläche in Anspruch genommen werden, sind die Genehmigungen hierfür auf eigene Kosten vom AN eigenverantwortlich einzuholen.

3.8.1.3

Einrichten, Vorhalten, Unterhalten und Räumen der für die termin- und fachgerechte Ausführung der nachstehend beschriebenen Leistungen erforderlichen Baustelleneinrichtung nach LV-Positionen, soweit gesondert ausgewiesen. Etwa darüber hinaus erforderliche Lager- und Arbeitsplätze hat der Auftragnehmer zu beschaffen, die Kosten sind durch die Vertragspreise abgegolten

3.8.1.4.

Die vom AG zur Verfügung gestellten Flächen für die Baustelleneinrichtung, Lagerplätze, Arbeitsplätze und Zufahrtswege sind während der Bauzeit zu unterhalten und nach Bauende zu räumen und eben abgezogen zu übergeben, soweit keine abweichende Vereinbarung getroffen wurde.

Das Gelände ist nach Leistungsausführung unverzüglich zu räumen. Erforderliche Teilräumungen während der Leistungsausführung sind auf Anordnung durchzuführen. Kommt der AN einer Aufforderung zur Räumung bzw. Teilräumung nicht innerhalb angemessener Frist nach, ist der AG zur Räumung auf Kosten des AN berechtigt.

3.8.1.5

Auf dem Baugelände darf weder genächtigt noch campiert werden.

3.8.1.6

Es besteht kein Anspruch auf Parkmöglichkeit auf dem Baugelände.

3.8.2  Aufenthaltsräume

Aufgrund des begrenzt zur Verfügung stehenden Platzes auf der Baustelle, stehen im Bestandsgebäude keine Aufenthaltsräume für die Mitarbeiter des AN sowie keine Lagerräume zur Verfügung. Dies ist bei der Kalkulation entsprechend zu berücksichtigen.

Der AG hat im Nachbargebäude Lange Zeile 8 Büroräume angemietet. Diese können, in Abstimmung mit dem AG und seiner Objektüberwachung, gegen Kostenbeteiligung, bis September 2026 mit genutzt werden.

3.8.3  Sanitäre Einrichtungen, Toiletten

Der AG stellt Sanitärcontainer (Waschraum, Toiletten, Duschen) für alle am Bau beteiligten Auftragnehmer bis zum Bauende unentgeltlich zur Verfügung.

Einrichtung, Wartung, Reinigung und Betrieb erfolgt bauseits.

Auf den pfleglichen Umgang mit den sanitären Einrichtungen wird besonders hingewiesen.

Bei mutwilliger Verschmutzung oder Beschädigung der Einrichtungen werden die Kosten auf die dafür verantwortlichen Unternehmen umgelegt.

Wasch- und WC-Anlagen innerhalb des Bestandsgebäudes stehen dem Baustellenpersonal nicht zur Verfügung.

3.8.4  Gerüste / Materialtransport

3.8.4.1  Gerüste

Seitens des AG werden Fassaden- und Dachfanggerüste erstellt.

Das eventuell notwendige Umankern oder Umbauen der bauseitigen Fassadengerüste durch die Gerüstbaufirma ist mindestens 2 Wochen vorher mit Angabe der Begründung schriftlich anzumelden.

3.8.4.2  Materialtransport

Es darf nur das arbeitstäglich erforderliche Material und Gerät in das Gebäude eingebracht werden.

Für Vertikaltransporte werden durch den AG insgesamt 2 Materialaufzüge (1x Palais, 1x Neubau) als Selbstfahrer mit einer Grundfläche je ca. 2,5 m² und einer Traglast ca. 850 kg  erstellt und vorgehalten.

Die genaue Lage ist dem beiliegenden Baustelleneinrichtungsplan zu entnehmen.

Der Materialaufzug steht allen Baubeteiligten der Ausbauarbeiten, in Abstimmung mit der Bauüberwachung des AG´s, zur Nutzung zur Verfügung. Die Einweisung erfolgt durch den AN Materialaufzug.

Kräne stehen nicht zur Verfügung!

3.8.5  Strom-, /Wasser- u. Kanalanschluss / Verbrauchskosten

3.8.5.1.  Baustromversorgung

Mit Beginn der Baumaßnahme wird durch den AG eine Baustromversorgungsanlage mit Stromübergabe einschl. Zählerkasten aufgebaut. Die Versorgungseinrichtungen für elektrische Energie werden für alle Unternehmer vom AG erstellt, vorgehalten und rückgebaut.

Die Unterverteilung ab Etagenverteiler liegt im Aufgabenbereich des AN. Die erforderlichen Leitungen, Kabel und Anschlüsse ab Haupt- bzw. Unterverteilung bis zur Verwendungsstelle des AN, sind eigenverantwortlich durch den AN zu beschaffen und bereitzustellen, eine gesonderte Vergütung hierfür erfolgt nicht.

Die bei der Ausführung der vertraglichen Leistungen des AN's entstehenden Verbrauchskosten für Baustrom werden vom AG übernommen, die Stromabgabe wird pauschal in Abzug gebracht und ist in die Einheitspreise einzukalkulieren.

Der Verbrauch wird gezählt.

Der Einsatz von elektrischen Geräten zur Beheizung von Anlagen der eigenen Baustelleneinrichtung, das Laden von Fahrzeugen, etc., ist untersagt.

Ab Anschluss an die bauseitigen Unterverteilungskästen geht die Verantwortung für den ordnungsgemäßen Zustand und sicheren Betrieb aller vom AN eingesetzten elektrischen Betriebsmittel auf diesen über. Für die regelmäßige Überprüfung der elektrischen Betriebsmittel auf ihren ordnungsgemäßen Zustand gem. DGUV V3 hat der AN selbst zu sorgen.

Der ordnungsgemäße Zustand der eingesetzten elektrischen Betriebsmittel muss durch eine Prüfplakette oder einen anderen anerkannten Nachweis alle
monatlich dem Sigeko bzw. der Bauüberwachung nachgewiesen werden.
Der Sigeko behält sich das Recht vor, bei äußerer erkennbarer Beeinträchtigung bzw. Beschädigung der Betriebsmittel, diese außer Betrieb zu nehmen (die Verantwortung des AN bleibt hiervon unberührt).

3.8.5.2.  Bauwasserversorgung

Der AG stellt, mit Hilfe des AN „Baulogistik“, den Auftragnehmern der Rohbau- und Ausbaugewerke bauseits einen Bauwasseranschluss an zentraler Stelle im Außenbereich zur freien Mitbenutzung zur Verfügung.

Die erforderlichen Leitungen, Schläuche und Anschlüsse ab Hauptverteilung bis zur Verwendungsstelle des AN, sind eigenverantwortlich durch den AN zu beschaffen und bereitzustellen, eine gesonderte Vergütung hierfür erfolgt nicht.
Schlauchverbindungen zum Arbeitsbereich müssen druckfest und dicht sein.

Die bei der Ausführung der vertraglichen Leistungen des AN entstehenden Verbrauchskosten für Bauwasser sowie Bauabwasser werden vom AG übernommen, die Wasserentnahme wird pauschal in Abzug gebracht und ist in die Einheitspreise einzukalkulieren.

Der Verbrauch wird gezählt.

Frisch- und Abwasser dürfen nicht unkontrolliert entweichen. Abwasser muss ordnungsgemäß eingeleitet werden, es darf keine größere Verunreinigung aufweisen, als es die einschlägigen gesetzlichen Bestimmungen vorschreiben.

3.8.5.3.  Baubeleuchtung

Durch den AG wird für die Dauer der Bauzeit eine Beleuchtung der Baustelleneinrichtungsflächen sowie de Verkehrsflächen innerhalb und außerhalb des Gebäudes erstellt und vorgehalten.

Eine Arbeitsplatzbeleuchtung wird dagegen vom AG nicht eingerichtet. Für eine ausreichende Beleuchtung der Arbeitsbereiche zur Durchführung seiner Leistungen ist der AN verantwortlich und durch diesen einzurichten und zu betreiben.

3.8.6  Beschädigung und Verschmutzung des öffentlichen Straßenraums

Der AN hat Maßnahmen gegen Beschädigungen und Verschmutzungen der Transportwege auf öffentlichen Straßen und Wegen bei der Ausfahrt von Fahrzeugen aus der Baustelle zu treffen.

Verschmutzungen sind mindestens täglich zu reinigen, bei groben Verschmutzungen auch mehrmals täglich.

3.9  Abfallbeseitigung

3.9.1.

Der AN ist verpflichtet seine Arbeitsplätze und Aufenthaltsräume sauber zu halten. Er hat die im Rahmen seiner Tätigkeit anfallenden Abbruchmaterialien, Abfälle und Restmaterialien ordnungsgemäß zu entsorgen. Der AN hat die Baustelle mindestens arbeitstäglich an den Einsatzorten zu reinigen (besenrein).

3.9.2.

Grundsätzlich sind die bei der Leistungserbringung anfallenden Verpackungs-, Transport- und Restmaterialien etc. gänzlich vom jeweiligen AN zu beseitigen.

3.9.3.

Die Kosten für das Aufnehmen des Abbruchmaterials, die Transportkosten vom Entstehungsort, incl. aller Materialtrennungen, sowie die Beseitigung incl. aller Entsorgungskosten seines eigenen Bauschutts und der Bauabfälle, trägt der AN und ist in die Einheitspreise einzukalkulieren.

Das Aufstellen von Schuttcontainer des AN auf dem Baustellengelände ist nur nach vorheriger schriftlicher Genehmigung durch den AG auf eigens dafür zugewiesenen Flächen möglich. Die Zufahrt zur Baustelle und zu den Schuttcontainern des AN kann nur über die Rossmayrgasse erfolgen.

3.9.4.

Durch den AN eingebrachtes Verpackungsmaterial und Restmaterialien des eigenen Verbrauches, sowie sämtliche durch den AN verursachten Verschmutzungen sind unaufgefordert und selbständig arbeitstäglich zu entsorgen. Die Kosten hierfür, inkl. Abfuhr und Gebühren, sind in die Einheitspreise einzurechnen.

3.9.5.

Kommt der AN seinen Abfallbeseitigungspflichten während der Ausführungszeit, trotz einmaliger fruchtloser Nachfristsetzung durch die Bauüberwachung des AG nicht nach, so kann der AG diese ohne weitere Ankündigung auf Kosten des AN selbst durchführen lassen.

Als weiterer Stichtag für die zusätzliche wöchentliche Reinigung der Arbeitsbereiche gilt Freitagnachmittag. Durch den Auftragnehmer verursachte Verunreinigungen, die zu diesem Zeitpunkt angetroffen werden, können von der Bauüberwachung des AG, nach einmaliger fruchtloser Aufforderung zur Mängelbeseitigung, zu Lasten des Auftragnehmers beseitigt werden.

3.9.6.

Auf Anordnung sind besondere Reinigungsmaßnahmen (feucht wischen) im direkten Arbeitsumfeld auszuführen, die gesondert vergütet werden.

*Hinweis: 4. Ausführung*
4.  Ausführung

4.1  Bauablauf

Alle auszuführenden Arbeiten sind in Zusammenarbeit mit anderen Gewerken auszuführen. Eine Absprache bzw. Abstimmung über die zeitliche Abfolge der Arbeiten ist zwingend erforderlich. Es ist davon auszugehen, dass die zu erbringenden Leistungen nicht in einem Zuge ausgeführt werden können, mit bauablaufbedingten Unterbrechungen ist zu rechnen. Die Einschränkungen des Bauablaufs durch reglementierte Arbeitszeiten sind zu berücksichtigen.

Der AN hat, auf Grundlage der vorgegebenen Rahmentermine, einen detaillierten Termin- und Arbeitsablaufplan über seine vertraglichen Leistungen zu erstellen, anhand dessen die Einhaltung der Vertragsfristen nachgewiesen und überwacht werden kann. Die Detaillierung hat sich dabei auf alle Bauelemente pro Bauteil und Geschoss zu beziehen.

4.2  Fachbauleitung des Auftragnehmers

Der Auftragnehmer hat über den gesamten Zeitraum seiner Leistung einen verantwortlichen, deutschsprachigen und fachlich qualifizierten Bauleiter vor Ort zu stellen für die Leitung der Ausführung. Der Bauleiter muss arbeitstäglich immer erreichbar sein und sollte bei der Ausführung der eigenen Leistung auf der Baustelle anwesend sein. Seine Vertretung bei Abwesenheit kann durch einen Polier / Vorarbeiter mit gleichen Befugnissen erfolgen. Dieser ist bei Annahme des Bauvertrags schriftlich zu benennen. Der dem Auftraggeber benannte Bauleiter gilt gegenüber dem Auftraggeber als bevollmächtigt, alle Erklärungen und Handlungen abzugeben und entgegenzunehmen, die die Baudurchführung betreffen.

Ein Auswechseln des verantwortlichen Bauleiters ist nur in begründeten Fällen nach schriftlicher Antragstellung durch den Auftragnehmer mit Genehmigung des Auftraggebers möglich.

4.3  Bautagesberichte

Der Auftragnehmer hat Bautagesberichte (Bautagebuch) zu führen und dem Auftraggeber bzw. der zuständigen Bauüberwachung des Auftraggebers wöchentlich im Original zu übergeben.

Es müssen alle Angaben enthalten sein, die für die Abrechnung und Ausführung von Bedeutung sind.

Ferner sind Angaben über Wetter, Temperatur, Zahl und Art der beschäftigten Arbeitskräfte, der eingesetzten Großgeräte, Abnahmen, Unterbrechungen der Arbeitszeit mit Angabe der Gründe, Unfälle und sonstige Vorkommnisse aufzuführen. Der Auftraggeber bzw. die örtliche Bauüberwachung des Auftraggebers bestätigen bei rechtzeitiger Vorlage die Kenntnisnahme durch Unterschrift; die Bauüberwachung des Auftraggebers ist berechtigt, abweichende Sachdarstellungen im Bautagebuch zu vermerken.

4.4  Planungsunterlagen

Der AN erhält zur Arbeitsvorbereitung und zur Ausführung seiner Bauleistungen Ausführungsunterlagen digital als Datei im pdf-Format sowie dwg- bzw. dxf-Format.

4.5  Umfang der Leistungen

Mit den im Leistungsverzeichnis enthaltenen Angaben über Bauart, Bauteil, Baustoffe und Abmessungen gelten auch der Herstellungsvorgang und -ablauf bis hin zur fertigen Leistung unter Zugrundelegung der momentan gültigen DIN-Vorschriften, sowie den dort aufgeführten Normen, bzw. den „Anerkannten Regeln der Technik“. Hierbei bedeutet 'Bauart' das Herstellen durch Zusammenfügen der Stoffe und Bestandteile bis zur fertigen Leistung.

Alle Preise verstehen sich für die komplette Herstellung und Montage.
Zur Klarstellung wird ausdrücklich darauf hingewiesen, dass alle Positionen dieses Leistungsverzeichnisses in funktionsfähiger Ausführung der beschriebenen Leistung zu erbringen sind.

Die anzubietenden Einheitspreise enthalten  alle  erforderlichen Nebenleistungen für Anschlüsse, Befestigungen, Verbindungen, Verankerungen und dergleichen, Lieferung der Materialien und Hilfsmaterialien, Gestellung und Vorhalten von Geräten, Maschinen etc. und die Betriebskosten der Maschinen.

Die der Ausschreibung beiliegenden Pläne und Unterlagen sind ebenso bei der Kalkulation zu berücksichtigen, diese sind jedoch nicht zur Bauausführung freigegeben. Unterlagen zur Ausführung erhält der AN nach Auftragsvergabe. Vor der Ausführung sind alle Mengen vom AN an der Baustelle und mit den Plänen zu überprüfen und verantwortlich zu ermitteln.

Bei Widersprüchen zwischen den beiliegenden Zeichnungen und Details und dieser Leistungsbeschreibung hat die Leistungsbeschreibung für die Kalkulation Vorrang.

4.6  Brandschutz

Bei feuergefährlichen Arbeiten wie Schweißen, Schneiden, Löten sind die Vorschriften gemäß BGV A 1 § 43 und BGV D 1 § 30 ohne zusätzliche Vergütung genauestens einzuhalten.

Die Verordnung über die Verhütung von Bränden (VVB) Stand 10.12.2012 (BayRSII, S. 615) ist zu beachten.

Leichtentzündliche oder selbstentzündliche Stoffe dürfen nur in den Mengen, die für den Fortschritt der Arbeiten erforderlich sind, am Arbeitsplatz vorgehalten werden. Diese Stoffe sind nach Beendigung der Arbeiten aus dem Gebäude zu entfernen. An Arbeitsstellen mit feuergefährlichen Arbeiten(z.B. Arbeiten im Sinne der UVV „Schweißen, Schneiden und verwandte Verfahren) hat der AN je nach Brandgefährlichkeit geeignete Schutzmaßnahmen zu ergreifen und u.a. Feuerlöscheinrichtungen bereitzustellen.

Nach Beendigung der Arbeiten sind Brandwachen für einen ausreichenden Zeitraum (mind. 2 Stunden) bzw. in Abstimmung mit der Bauüberwachung des AG's, ohne gesonderte Vergütung, zu stellen bis eine Brandgefahr ausgeschlossen werden kann.

Prinzipiell ist bei feuergefährlichen Arbeiten, wie z.B., Schneide-, Schweiß- und Lötarbeiten, vor Ausführungsbeginn eine schriftliche Erlaubnis bei der Bauüberwachung des AG's einzuholen und ein entsprechender Erlaubnisschein auszufüllen.

Brandgefährdete Bereiche sind zu Kennzeichnen. Erforderlichenfalls (sh. Arbeitsstättenverordnung) ist ein Flucht- und Rettungsplan aufzustellen. Die Arbeitnehmer sind entsprechend zu unterweisen. Die Maßnahmen sind mit den anderen Gewerken abzustimmen und der Bauüberwachung vor Beginn der Arbeiten bekanntzugeben.

Arbeiten unter Einsatz von Trennschleifern oder Trennschneidern innerhalb des Gebäudes  sind generell verboten. Das Arbeiten mit Trennsägen ist erlaubt.

Das Verkeilen von Brandschutztüren ist untersagt.

In den Lagern, Werkstätten und auf der Baustelle sind, soweit hier brennbare Stoffe verarbeitet und gelagert werden, an leicht zugänglichen Stellen zugelassene Feuerlöscher nach DIN14406, mindestens Type PG 6, in ausreichender Zahl bereitzuhalten. Dies gilt auch bei Arbeiten mit Gasbrennern.

4.7  Vermessung der Höhenpunkte

Durch ein vom AG beauftragtes Vermessungsbüro werden die Gebäudehauptachsen eingemessen.

Die Gebäudeachsen dürfen nur nach ausdrücklicher Freigabe der Bauüberwachung verändert oder abgebaut werden. Nachvermessungen aufgrund von Zuwiderhandlungen gehen zu Lasten des Verursachers.

Sämtliche für die Ausführung der Leistungen des AN's notwendigen Vermessungs- und Aufmaßarbeiten sind eigenverantwortlich durch den AN durchzuführen.

4.8  Materialanlieferung

Der AN hat die erforderlichen Materialien, Maschinen und Geräte dem Arbeitsfortschritt entsprechend auf die Baustelle anzuliefern. Anlieferungsort, Standort sowie Be- und Entladung sind mit der Bauüberwachung abzustimmen.

Der AN hat die Materiallieferungen so zu disponieren, dass eine Annahme durch das Personal des AN erfolgt. Bei Materiallieferungen, insbesondere durch Drittfirmen, ist dafür Sorge zu tragen, dass die Lieferpapiere, über die Bezeichnung der Baumaßnahme hinaus, immer die Empfängerfirma (Auftragnehmer) angegeben ist.

Die Bauüberwachung nimmt keine Materiallieferungen für ausführende Firmen an.

4.09  Abrechnung und Aufmaß

Abrechnungsunterlagen und Aufmaße sind vor Rechnungsstellung vorzulegen und mit der Bauüberwachung zu besprechen. Aufmaße sind von der Bauüberwachung gegenzeichnen zu lassen. Vorher Aufmaßfreigabe eingehende Rechnungen gelten als nicht vorgelegt.

Der AN hat rechtzeitig und in Abstimmung mit der Bauüberwachung zu den Abschlagszahlungen gemeinsame Termine zur Aufmaßkontrolle zu vereinbaren.

Aufmaße sind kumuliert zu erstellen und von der Auftraggeber- und Auftragnehmerseite zu unterzeichnen.

Es dürfen nur gleiche Positionen auf einem Aufmaßblatt abgerechnet werden.

4.10  Denkmalschutz - NUR PALAIS U. SÜDFLÜGEL, ENTFÄLLT IM NEUBAU

Bei allen Arbeiten ist sorgfältigst auf die Bausubstanz zu achten und diese
sicher zu schützen. Eventuelle Beschädigungen sind unverzüglich dem
Auftraggeber zu melden. Alle auftretenden Schäden werden zu Lasten des AN
beseitigt.

Unter Berücksichtigung der denkmalpflegerischen Forderung, historischen Bestand weitmöglichst zu erhalten, legt der Auftraggeber bei der
Ausführung der Arbeiten besonderen Wert auf sorgsame Ausführung.

Auf den historischen Bestand der Gebäude und ihre Innenausstattung bzw. Einrichtung ist besondere Rücksicht zu nehmen.

Alle Reparaturmaßnahmen sind nach den Grundsätzen der Denkmalpflege
fachgerecht auszuführen.

*Hinweis: III. TECHNISCHE ANGABEN ZUR AUSFÜHRUNG*

*Hinweis: 5. Leistungsumfang*
5.  Leistungsumfang

Diese Ausschreibung umfasst die Ausführung von Trockenbauwänden, Trockenbaudecken, Deckenbekleidungen, Akustiksegel sowie einen Bodenbelag aus OSB-Platten mit Wärmedämmung.

Neubau:

Der Löwenanteil der Leistungen entfällt auf dieses Bauwerk.

Palais mit Südflügel:

Ein kleinerer Teil der Leistungen entfällt auf dieses Bauwerk:

- Trockenbaudecken in den WC-Bereichen,
- Trockenbauverkleidungen der Fluchttreppe,
- Trockenbaudecken im Dachgeschoss,
- Bodenbelag mit Wärmedämmung

Decken in den WC-Bereichen und Trockenbauverkleidungen der Fluchttreppe sind an bauseitige Trockenbauwände anzuschließen.

*Hinweis: 6. ZTV - Zusätzliche technische Vertragsbedingungen*
6. ZTV - Zusätzliche technische Vertragsbedingungen

6.1 Es gelten für alle Gewerke die einschlägigen,
von der jeweiligen Ausführung betroffenen Normen der VOB Teil C,
insbesondere

- ATV DIN 4103-1  Nichttragende innere Trennwände
- ATV DIN 4108-10  Wärmedämmstoffe
- ATV DIN 13162  Mineralwolle
- ATV DIN 14566  Befestigungsmittel
- ATV DIN 18180  Gipskartonplatten
- ATV DIN 18182-1  Profile aus Stahlblech
- ATV DIN 18182-2  Befestigungsmittel

Soweit in der Leistungsbeschreibung auf Technische Spezifikationen, z.B. nationale Normen, mit denen Europäische Normen umgesetzt werden, europäische technische Bewertungen, gemeinsame technische Spezifikationen, Internationale Normen, Bezug genommen wird, werden auch ohne den ausdrücklichen Zusatz: "oder gleichwertig" immer gleichwertige Spezifikationen in Bezug genommen.

6.2 Es gilt zusätzlich zu VOB Teil C:

6.2.1

Die Zusätzlichen Technischen Vertragsbedingungen (ZTV) stellen den Qualitäts- und Leistungsumfang fest, der für alle Leistungspositionen gilt und grundsätzlich in die jeweiligen Einheitspreise einzurechnen ist, auch wenn dies nachstehend in den einzelnen Punkten, bzw. in den einzelnen Positionen nicht mehr gesondert erwähnt wird und auch keine gesonderten Positionen hierfür vorgesehen sind.

6.2.2

Auch wenn in Positionen im Besonderen auf einzelne Punkte der ZTV hingewiesen wird, so behalten auch nicht erwähnte relevante Punkte deren Gültigkeit.

Ebenso kann aus einer besonderen Erwähnung in einzelnen Punkten der ZTV wie "ist in den EP einzurechnen" kein Rückschluss gezogen werden, dass andere Punkte der ZTV ohne diese besonderen Erwähnung nicht in die EP einzukalkulieren sind.

Bei eventuell fehlender Übereinstimmung (Widerspruch) zwischen Langtext und Kurztext in gilt in jedem Fall nur der Langtext der Leistungsbeschreibung.

6.2.3

Die ZTV entbinden den AN nicht von der Beachtung und Einhaltung allgemeingültiger und ohnehin zu erfüllender Bestimmungen und Vorschriften sowie anerkannten Regeln der Technik.

6.2.4

Die in den ZTV, in der Leistungsbeschreibung und den Details ausgewiesenen Konstruktionen zeigen den Lösungsvorschlag der Planer, der die formalen und technischen Forderungen an die Konstruktionen beinhaltet, und sind keine Ausführungsunterlagen.

Diese Grundkonzeption mit ihren ablesbaren technischen und formalen Forderungen ist für den AN verbindlich und definiert das qualitative Mindestmaß. Es sind höhere zu berücksichtigen, soweit dies aus ausführungstechnischen
oder aus anderen Gründen notwendig ist.

6.2.5

Bei der Ausführung der Leistungen sind alle einschlägigen
Vorschriften, Gütebestimmungen und Verarbeitungsrichtlinien und DIN-Blätter in der jeweils zum Zeitpunkt der An-
gebotsabgabe gültigen Fassung zu berücksichtigen.

6.2.6

Grundsätzlich gilt jeder Angebotspreis eines Titels oder Kapitel je nach Notwendigkeit auch für alle anderen Titel oder Kapitel, sofern diese Position dort nicht beschrieben wurde und es zudem auch keine abweichenden Leistungskriterien gibt.

*Hinweis: 7. ZTV - Zusätzliche technische Vertragsbedingungen Trockenbau*
7. ZTV - Zusätzliche technische Vertragsbedingungen Trockenbau

Es gilt zusätzlich zu VOB Teil C:

7.1. Untergrundprüfung

Bis spätestens 14 Tage vor Beginn der Arbeiten ist durch den AN der vorhandene Untergrund auf seine Eignung hin zu überprüfen und diesbezügliche Mängel sind sofort der Bauleitung des AG zu melden.

7.2. Vorleistungsprüfung

Wird eine fehlende oder eine mangelhafte Leistung des Vorunternehmers nicht spätestens 14 Tage vor Arbeitsbeginn des AN angezeigt, so gehen der Terminverzug und ggf. daraus entstehende Mehrkosten zu Lasten des AN.

7.3. Ausgleichen von Unebenheiten

Grundsätzlich gilt, dass das Ausgleichen von Unebenheiten, die im Rahmen der zulässigen Maßtoleranzen nach DIN 18202, Tabelle 1,2,3, jeweils Zeile 1 liegen, in die Angebotspreise einzukalkulieren ist.

*Hinweis: - Ende der Zusätzlichen Technischen Vorbemerkungen -*

### 01 KAPITEL 01 - ALLGEMEIN

#### 01.01 Allgemeine Maßnahmen

**01.01.0001 Gütenachweise Bestandsdokumentation**
Gütenachweise Bestandsdokumentation

Bis spät. 4 Wochen nach Auftragserteilung übergibt der AN unaufgefordert:

- alle erforderlichen Nachweise,
- Produktdatenblätter, Technischen Merkblätter
- Werksbescheinigungen
- bauaufsichtlichen Zulassungen etc. zu den Erzeugnissen bzw.
  den zur Ausführung gelangenden Systemen und Materialien

Eventuelle Änderungen von Materialien sind dem AG unmittelbar darauf schriftlich mitzuteilen. Die Ausführung der Änderungen darf jedoch nur nach schriftlicher Zustimmung des AG erfolgen. Die Unterlagen sind dann entsprechend
auszutauschen. Der AG behält sich vor, nicht LV-konforme Baustoffe zurückzuweisen bzw. im Falle von Zweifeln an deren Güte entsprechende Gütenachweise durch eine amtlich anerkannte Prüfstelle oder einer vom AG anerkannte
Prüfstelle auf Kosten des AN zu verlangen.

Bis spät. 4 Wochen vor der Abnahme übergibt der AN unaufgefordert:

- Übereinstimmungserklärung, dass die übergebenen Unterlagen
  den ausgeführten Leistungen entsprechen
- Nachweise zu Baustoff und Bauart
- Berechnungen
- Produktdatenblätter, Herstellerverzeichnisse
- Betriebs-und Instandhaltungsvorgaben, Pflegehinweise, Ersatzteillisten
- Prüfprotokolle, Gutachten
- Unterlagen zu Abnahme, Einweisungen, Übergaben
- Pläne, Zeichnungen, Schemata
- Foto-und Bilddokumentation
- Anlagenbeschreibungen
- Daten der Geräte
- Unterlagen zu Brandschutz technischer Anlagenteile
- Unterlagen zu Mess-Steuer, und Regelungsanlagen
- Entsorgungsnachweise (incl. Feststellung der Materialzusammensetzung)

Obige Punkte sind beispielhaft, nicht abschließend.

Unabhängig davon, ob oben aufgeführte Unterlagen  bereits nach Auftrags- erteilung übergeben wurden, sind diese auch mit der Bestandsdokumentation abzugeben.

Können aus technischen oder ablaufbedingten Gründen einzelne Dokumente nicht vor der Abnahme fertiggestellt werden, so ist dies rechtzeitig der Bauüberwachung schriftlich mitzuteilen und die Übergabe dieser Dokumente abzustimmen.

Struktur

Alle zu erbringenden Dokumente  aus dieser und anderen Positionen und aus Nebenleistungen müssen vom AN in eine vom AG vorgegebene 3-stufige Gliederungsstruktur eingeordnet werden.
Dies gilt sowohl für die Papierdokumentation in Aktenordnern, als auch für die digitale Dokumentation in Dateiform.
Alle Einzeldokumente (Papierdokumente und Einzeldateien) sind in Verzeichnissen in der vorgegebenen Gliederungsstruktur zu erfassen.

Form

Die gesamte Papierdokumentation ist in Aktenordnern zu übergeben. Die Anzahl der Ausfertigungen wird vom AG vorgeben, i. d. Regel zweifach.
Die einzelnen Papierdokumente sind in der vorgegebenen Struktur in die Ordner einzuordnen und mit Trennblättern zu unterteilen.
Der Inhalt der Ordner ist jeweils in einem vorangestellten Verzeichnis zu dokumentieren.
Die Ordnerrücken sind maschinell zu beschriften (nicht handschriftlich)!
Hierbei ist das Gewerk, die ausführende Firma, sowie die Baumassnahme auf dem Ordnerrücken aufzuführen.
Zusätzlich sind alle Einzeldokumente jeweils in digitaler Form als PDF-Datei und ggf. zusätzlich als bearbeitbares Dateiformat auf Datenträger gesammelt zu übergeben.
Menge: 1,000 psch

**01.01.0002 Schutzabdeckung Bodenfläche, Folie D 0,3 mm**
Schutzabdeckung Bodenfläche, Folie D 0,3 mm

- herstellen und beseitigen.
Menge: 1700,000 m2
DIN 276-1/12-2018: 342

**01.01.0003 Zulage Abkleben Folie, Holzbauteile, Abw. 50cm**
Zulage Abkleben Folie, Holzbauteile, Abw. 50cm

- Abwicklung bis 50 cm,
- Zulage zum Schutz beider Seiten und der Unterseite
  von Sparren und dreiseitigen Schutz anderer Holzbauteile,
- zur Ausführung vor Beginn der Spachtelarbeiten,
- mit geeignetem, rückstandslos zu entfernenedem Klebeband
  und Streifen aus PE-Folie D 0,2 mm,
- inkl. Entfernung und Entsorgung auf Anordnung durch AG,
  falls der Schutz nicht für folgende Malerarbeiten verbleibt,
- Ausführung z.B. für Titel 02.11 und 02.12 Palais DG Dachschräge
Menge: 500,000 m

**01.01.0004 Reinigen Untergrund beschichteter Altputz**
Reinigen Untergrund beschichteter Altputz

- von grober Verschmutzung
- von festhaftenden Verunreinigungen,
- aufgenommene Stoffe sammeln und entsorgen
Menge: 100,000 m2
DIN 276-1/12-2018: 342

**01.01.0005 Musterfläche GKB, Vlies, Rundlochung 8 / 18 mm, 100 x 100 cm**
Musterfläche GKB, Vlies, Rundlochung 8 / 18 mm, 100 x 100 cm

- Akustik-Gipskartonplatte GKB,
  mit Vliesabdeckung, schwarz,
- Gerade Rundlochung D / Achsabstand = 8 / 18 mm,
  Lochanteil 15,5 %
- Gemäß Titel 02.02
Menge: 1,000 St
DIN 276-1/12-2018: 342

**01.01.0006 Musterfläche GKB, Vlies, Rundlochung 8 / 18 mm, 100 x 100 cm**
Musterfläche GKB, Vlies, Rundlochung 8 / 18 mm, 100 x 100 cm

- Akustik-Gipskartonplatte GKB,
  mit Vliesabdeckung, schwarz,
- Versetzte Rundlochung D / Achsabstand = 8 und 12 / 50 mm,
  Lochanteil 19,6 %
- Gemäß Titel 02.023
Menge: 1,000 St
DIN 276-1/12-2018: 342

**01.01.0007 Musterfläche auf GKB**
Musterfläche auf GKB

- zur genauen Beurteilung inkl. Fugen und Spachtelstellen
- Größe von 1,00 x 1,00 m
- auf Anforderung durch den AG oder Objektüberwachung
Menge: 1,000 St
DIN 276-1/12-2018: 342

**01.01.0008 Muster Deckensegel, HWL, 60 x 100 cm**
Muster Deckensegel, HWL, 60 x 100 cm

- Holzwolle-Leichtbauplatten,
  zementgebunden,
- Gemäß Titel 05.01
Menge: 1,000 St
DIN 276-1/12-2018: 342

#### 01.02 Baustelleneinrichtung

**01.02.0009 Baustelleneinrichtung aufbauen**
Einrichten der Baustelle

- mit den erforderlichen Baustelleneinrichtungen für
  die termin- und fachgerechte Ausführung sämtlicher
  nachstehend beschriebenen Leistungen.
- Die Baustelleneinrichtung und die Lagerung der Baustoffe auf dem Bauplatz ist jeweils mit der Bauüberwachung abzustimmen.
- Die Baustelleneinrichtung besteht aus allen
  Maschinen, Geräten, Materialcontainern und sonstigen
  Ausstattungen zur Ausführung der eigenen Leistungen,
  soweit nicht im weiteren gesondert beschrieben.
- Sanitärcontainer werden vom AG zur Verfügung gestellt.
- Einzukalkulieren sind nach Bedarf erforderliche Autokräne mit ausreichender Ausladung und Tragkraft.
- Siehe auch BE-Plan
- Alle Trassen für Hausanschlüsse sind freizuhalten.
- Einzurechnen sind ferner alle notwendigen Maßnahmen
  zur Schaffung von Lager- und Arbeitsplätzen, frostsichere Ver- und Entsorgungsanschlüsse für Geräte und
  Container des AN.
- Nach Auftragserteilung ist innerhalb von 2 Wochen
  ein Baustelleneinrichtungsplan vom AN zu erstellen
  und dem AG über die Bauüberwachung zur Genehmigung
  vorzulegen.
Menge: 1,000 psch
DIN 276-1/12-2018: 399

**01.02.0010 Vorhaltung Baustelleneinrichtung**
Vorhaltung und Wartung der Baustelleneinrichtung

- Für die Dauer der Arbeiten bis zu deren Abschluss.
Menge: 30,000 Wo
DIN 276-1/12-2018: 399

**01.02.0011 Räumen der Baustelleneinrichtung**
Räumen der Baustelle von der Baustelleneinrichtung

- Die Geländeflächen, auf denen sich Baustelleneinrichtungen befunden haben, sind dem früheren
  Zustand entsprechend wiederherzustellen.
- Einbauten der Baustelleneinrichtungen
  (z.B. Anschlüsse/ Abläufe etc.) sind zu beseitigen.
Menge: 1,000 psch
DIN 276-1/12-2018: 399

#### 01.03 Gerüste

*Hinweis: FAHRGERÜSTE*

**01.03.0012 Fahrgerüste, Lastkl. 3, für Arbeiten H > 3,50 m < 6,00 m**
Fahrgerüste, Lastkl. 3, für Arbeiten H > 3,50 m < 6,00 m

- als Arbeits- und Schutzgerüst
- Systemgerüst DIN EN 12810-1,
- Lastklasse 3 (2 kN/qm)
- Gerüstlagen mit 4-seitigem Seitenschutz,
- inkl. mehrmaliges Umsetzen der Gerüste sowie Anpassen
  an die jeweiligen Räumlichkeiten und Höhenverhältnisse
- inkl. Aufbau, Vorhaltung und Gebrauchsüberlassung
  für Dauer der eigenen Leistung
- Diese Position wird pauschal vergütet, unabhängig davon,
  wie viele Gerüste eingesetzt werden und wie lange der
  Gerüsteinsatz dauert
Menge: 1,000 psch
DIN 276-1/12-2018: 342

*Hinweis: PALAIS ARBEITSDECKE*

**01.03.0013 Deckenschalung OSB, als Arbeitsbühne**
Deckenschalung OSB, als Arbeitsbühne

- Zur Ausführung Bekleidung Dachschrägen gem. Titel 03.05,
  im Dachgeschoss Palais,
- geeignet als Untergrund für Fahrgerüst Lastklasse 3 (2 kN/qm),
- Befestigung durch sichernden Verschraubung an:
- Untergrund historische Deckenbalken,
  B ca. 20 cm, Achsabstand ca. 1,05 m,
  OK Balken i.d.R. ca. 2,70 bis 2,75 über OK FFB des 1.Dachgeschosses,
  OK variiert von Balken zu Balken u. auf Länge der Balken um bis zu 10cm,
- Abstellung vor begrenzenden Bauteilen mit Abstand <30cm,
  in Sinne einer Absturzsicherung,
- inkl. Verschnitt,
- beim Aufbau sind Maßnahmen gegen Absturz zwischen den Balken zu treffen,
- inkl. Gebrauchsüberlassung für die Dauer der eigenen Leistungn,
- inkl. Standsicherheitsnachweis
Menge: 400,000 m2

**01.03.0014 Deckenschalung, Abbauen Transportieren Entsorgen**
Deckenschalung, Abbauen Transportieren Entsorgen

- vorgenannte Schalung OSB,
- Unterkonstruktion,
- mit Befestigungen,
- sortieren,
- mit Entsorgungsnachweis,
- auf Anordnung durch AN
Menge: 400,000 m2
DIN 276-1/12-2018: 392

**01.03.0015 Seitenschutz Hoz H 1,00 m**
Seitenschutz Holz H 1,00 m

- Seitenschutz DIN 4420-1 und DIN EN 12811-
- bestehend aus Geländer, Zwischenholm und Bordbrett,
- aus Holz,
- an Deckenrändern aus Holz,
- an Haupt- und Fluchttreppe,
- aufbauen und entfernen
Menge: 20,000 m
DIN 276-1/12-2018: 342

### 02 KAPITEL 02 - ABHANGDECKEN DECKENBEKLEIDUNGEN

*Hinweis: GRUNDBESCHREIBUNG ABHANGDECKE*
GRUNDBESCHREIBUNG ABHANGDECKE

Abhangdecke

- DIN 18168-1,18183-1
- zusätzliche Flächenlast bis 0,15 kN/m2,
- Abhanghöhe 15 bis 45 cm,
- Spannweite n. statischer Erfordernis u. Herstellervorschrift,
- Baustoffklasse DIN 4102-1 A2 (nichtbrennbar),
- Feuerwiderstandsklasse gem. Position,
- Schallabsorption gem. Position

Untergrund, Befestigung

- befestigen m. bauaufsichtl. zugelassenen Befestigungsmitteln an:
- Material Decke: gem. Position
- Material Wände: gem. Position

Unterkonstruktion

- Grund- und Tragprofil, höhenversetzt,
- Stahlblechprofile CD 60/27,
  verzinkt DIN EN 14195 u. DIN 18182-1,
- Korrosionsschutz nach DIN EN ISO 12944,
  Korrosivitätskategorie C2 (gering),
  Schutzdauer L (lang, > 15 Jahre)

Dämmauflage

- gem. Position

Beplankung

- Anzahl der Lagen gem. Position,
- Typ gem. Position,
- D gem. Position,
- Evtl. Lochung gem. Position,
- Befestigung Schnellbauschrauben DIN EN 14566 / DIN 18182-2,
- Spachtelung Qualitätsstufe Q2

Ausführung

Details:
70.104
70.114
70.213
70.218 A, B
73.202 A, B
73.206 D,G, H
73.208 A, B
73.209 A, C

#### 02.01 Abhangdecke Typ 1 - Glattdecke, GKB

**02.01.0016 Abhangdecke, CD, GKB, 1x 12,5mm, glatt**
Abhangdecke, CD, GKB, 1x 12,5mm, glatt

Zusätzlich / abweichend zu "Grundbeschreibung Abhangdecke":

Untergrund, Befestigung

- Material Decke: Stahlbeton
- Material Wände: Stahlbeton, Wärmedämmziegel, historische Ziegel,
  Trockenbau

Dämmauflage

- Keine

Beplankung

- 1 fach,
- D 12,5 mm
- Gipskarton-Bauplatte,
  Typ A nach DIN EN 520,
  Typ GKB nach DIN 18180

Ausführung

- Neubau und Palais Flure, Sanitärräume
- Neubau DG Treppenhaus Süd
Menge: 430,000 m2
DIN 276-1/12-2018: 335

**02.01.0017 Zulage Einzelfläche <5 m2**
Zulage Einzelfläche <5 m2

- Abrechnung zusätzlich zur Quadratmeter-Position
Menge: 18,000 St
DIN 276-1/12-2018: 342

**02.01.0018 Zulage Montage an Schrägdach, Abhang H >45< 90cm**
Zulage Montage an Schrägdach, Abhang H >45< 90cm

- Abrechnung zusätzlich zur Quadratmeter-Position
- Neubau 2.OG Flur Nordseite
Menge: 47,000 m2

**02.01.0019 Zulage, Einzelfläche <5 m2**
Zulage, Einzelfläche <5 m2

- Abrechnung zusätzlich zur Quadratmeter-Position
- Neubau DG Treppenhaus Süd über Podest
Menge: 1,000 St
DIN 276-1/12-2018: 342

**02.01.0020 Zulage Montage an Schrägdach, im Gefälle**
Zulage Montage an Schrägdach, im Gefälle

- Abrechnung zusätzlich zur Quadratmeter-Position
- Neubau DG Treppenhaus Süd, Bereich Walm
Menge: 14,000 m2

**02.01.0021 Zulage Einzelfläche <5 m2**
Zulage Einzelfläche <5 m2

- Abrechnung zusätzlich zur Quadratmeter-Position
- Neubau DG Treppenhaus Süd, Bereich Walm
Menge: 1,000 St

**02.01.0022 Zulage Anschluss zwi. Decken unterschiedl. Neigung, Walm**
Zulage Anschluss zwi. Decken unterschiedl. Neigung, Walm

- Abrechnung zusätzlich zur Quadratmeter-Position
- Ausbildung der Kehle zwischen Abhangdecken
  mit unterschiedlicher Neigung
- Neubau DGTreppenhaus Süd, Bereich Walm
Menge: 5,000 m

**02.01.0023 Zulage Anschluss zwi. Decken unterschiedl. Neigung und Wand, Walm**
Zulage Anschluss zwi. geneigten Decken und Wand, Walm

- Abrechnung zusätzlich zur Quadratmeter-Position
- Ausbildung des Anschlusses zwischen der im Gefälle
  eingebauten Abhangdecke und der Außenwand
- Schrägschnitt der Beplankung
- Befestigung an Wand mit Wandanschlusswinkel, welcher
  im Winkel zwischen Deckenschräge und Wand gebogen ist
- Neubau DGTreppenhaus Süd, Bereich Walm
- Detail 70.208
Menge: 5,000 m

**02.01.0024 Zulage Anschluss an Stahlprofil 60x40x4 mm**
Zulage Anschluss an Stahlprofil 60x40x4 mm

- Abrechnung zusätzlich zur Quadratmeter-Position
- Ausbildung des Anschlusses der Abhangdecke  an die bauseitige Stahlkonstruktion der Oberlichter
- Befestigung mit selbstschneidenden Stahlschrauben
- Palais WCs
- Detail 73.110
Menge: 25,000 m

**02.01.0025 Zulage Gleitende Fuge an Wämmputz**
Zulage Gleitende Fuge an Wämmputz

- Abrechnung zusätzlich zur Quadratmeter-Position
- Ausbildung einer Fuge, B 10mm
- Hinterlegung mit Plattenstreifen, 4x GKB D 12,5mm, H 100 mm
  befestigt vertikal an Dämmputz mit Klebemörtel,
- Dämmputz ist nicht geeignet zur kraftableitenden Befestigung der Decke
- Palais WCs Nordseite
Menge: 15,000 m

**02.01.0026 Zulage Bewegungsfuge B 20 mm, Plattenstreifen**
Zulage Bewegungsfuge B 20 mm, Plattenstreifen

- Plattenstreifen GKA, B 100 mm,
- Ausführung an Abhangdecke GKA, einlagig, D 12,5 mm
- Detail 73.306 H
- Neubau, unter Rohbau-Bauteilfuge in Fluren
Menge: 5,000 m
DIN 276-1/12-2018: 354

**02.01.0027 Freies Deckenende H bis 40 cm**
Freies Deckenende H bis 40 cm

- Plattenstreifen GKA,
- UK UD-Profil 28x70, CD-Profil 60x27,
- Kante Beplankung gefast,
- an Abhangdecke GKA, einlagig, D 12,5 mm
- Neubau, EG, Flur
- Palais, EG, WC Raum 004, 005
Menge: 7,000 m
DIN 276-1/12-2018: 354

#### 02.02 Abhangdecke Typ 2 - Akustik 0,65, GKB

**02.02.0028 Abhangdecke, CD, GKB, 1x 12,5mm, gelocht, Alpha w ≥ 0,65, MiWo 20mm**
Abhangdecke, CD, GKB, 1x 12,5mm, gelocht, Alpha w ≥ 0,65, MiWo 20mm

Wie Typ 1, aber zusätzlich / abweichend:

Abhangdecke

- Akustikdecke DIN EN ISO 11654,
  Schallabsorber Klasse C,
  bewerteter Schallabsorptionsgrad Alpha w ≥ 0,65

Beplankung

- Gerade Rundlochung D / Achsabstand = 8 / 18 mm,
  Lochanteil 15,5 %
- Platten sind so zuzuschneiden, dass keine Löcher angeschnitten werden.

Dämmauflage

- Mineralwolle MW DIN EN 13162,
- D 20 mm,
- einlagig,
- in Bahnen,
- nichtbrennbar,
- auf Vliesabdeckung,
- Anwendungsgebiet DIN 4108-10 WTR,
- längenspezifischer Strömungswiderstand
  5 kPa∙s/m2 ≤ r ≤ 50 kPa∙s/m2 nach DIN 4109-33

Beplankung

- wie Typ 1, aber:
- Lochung durchlaufend,
  Reihen gerade,
  R 8 mm

Ausführung

- Neubau EG Windfang, Foyer, Empfang
Menge: 82,000 m2
DIN 276-1/12-2018: 335

**02.02.0029 Zulage Montage an Schrägdach, im Gefälle, Einzelfläche <5 m2**
Zulage Montage an Schrägdach, im Gefälle, Einzelfläche <5 m2

- Abrechnung zusätzlich zur Quadratmeter-Position
- Neubau DG, Bereich Walm, Raum 301
Menge: 1,000 St
DIN 276-1/12-2018: 335

**02.02.0030 Zulage Fries, Plattenstreifen ungelocht B 15 cm**
Zulage Fries, Plattenstreifen ungelocht B 15 cm

- Streifen aus Gipskarton-Bauplatte, glatt,
  Typ A nach DIN EN 520,
  Typ GKB nach DIN 18180
Menge: 66,000 m

**02.02.0031 Höhenversprung H 10 cm, ungelocht**
Höhenversprung H 10 cm, ungelocht

- Plattenstreifen GKA, B bis 50 cm,
  ungelocht,
- UK UD-Profil 28x70, CD-Profil 60x27,
- Kante Beplankung gefast,
- an Abhangdecke GKA, einlagig, D 12,5 mm
- Detail 73.206 G
- Neubau, EG, Foyer
Menge: 5,500 m
DIN 276-1/12-2018: 354

**02.02.0032 Freies Deckenende H 15 cm, ungelocht, Oberlicht**
Freies Deckenende H 15 cm, ungelocht, Oberlicht

- Plattenstreifen GKA, B bis 50 cm,
  ungelocht,
- UK UD-Profil 28x70, CD-Profil 60x27,
- Kante Beplankung gefast,
- an Abhangdecke GKA, einlagig, D 12,5 mm
- Oberkante bündig anschließend an Folgeposition
- Detail 70.212
- Neubau, EG, Foyer, Oberlicht
Menge: 10,000 m
DIN 276-1/12-2018: 354

**02.02.0033 Wandbekleidung H 52 cm, ungelocht, Oberlicht**
Wandbekleidung H 52 cm, ungelocht, Oberlicht

Wandbekleidung

- DIN 18168-1,18183-1, DIN 4103-1,

Untergrund, Befestigung

- Befestigen m. bauaufsichtl. zugelassenen Befestigungsmitteln,
  Dübel,
  unter Beachtung statischer Erfordernisse,
- an Stahlbeton,

Unterkonstruktion

- Traglattung nach DIN 18182-1,
- Nadelholz,
- sauber, rissfrei, nicht befallen,
- Sortierklasse C24 nach EN 338
- Holzfeuchte maximal 16%,
- Nadelholz,
- B/H 50/30 mm

Beplankung

- 1 fach,
- D 12,5 mm,
- Gipskartonplatten,
  Typ H2 nach DIN EN 520,
  Typ GKI nach DIN 18180,
  ungelocht,
- Befestigung Schnellbauschrauben DIN EN 14566 / DIN 18182-2,
- Spachtelung Qualitätsstufe Q2

Ausführung

- Detail 70.212
- Neubau, EG, Foyer, Oberlicht
- Unterkante bündig anschließend an Vorposition
Menge: 10,000 m
DIN 276-1/12-2018: 354

**02.02.0034 Zulage Anschluss an Oberlichtkonstruktion**
Zulage Anschluss an Oberlichtkonstruktion

Wandbekleidung

gemäß Vorposition

Unterkonstruktion

- Traglattung wird umlaufend als horizontaler Abschluss der Bekleidung
  mit Fase B x H 30 x 10 mm als Gefälle ausgebildet,
- zur Ableitung von Schwitzwasser,
- inkl. Spachtelung der Oberfläche mit wasserfestem Gewebespachtel
- Ausführung einer dauerelastischen Fuge zur Oberlichtkonstruktion
  nach ges. Position
Menge: 10,000 m
DIN 276-1/12-2018: 354

#### 02.03 Abhangdecke Typ 3 - Akustik 0,70, GKB, zwi. Balken

**02.03.0035 Abhangd. CD, GKB, 1x12,5mm, gelocht, Alpha w ≥ 0,70, MiWo 50mm, B 75 bis 100cm**
Abhangd. CD, GKB, 1x12,5mm, gelo. Alpha w ≥ 0,70, MiWo 50mm, B 75 bis 100cm

Wie Typ 2, aber zusätzlich / abweichend:

Abhangdecke

- als Streifen zwischen den Deckenbalken,
- Breite 75 bis 100 cm,
- in 17 Einzelflächen,
- bewerteter Schallabsorptionsgrad Alpha w ≥ 0,70

Untergrund, Befestigung

- Material Decke: Holzdielen D ca. 30mm historisch
- Material seitlich: Balken historisch und neu,

Beplankung

- Versetzte Rundlochung D / Achsabstand = 8 und 12 / 50 mm,
  Lochanteil 19,6 %
- Platten sind so zuzuschneiden, dass keine Löcher angeschnitten werden.

Dämmauflage

- D 50 mm

Ausführung

- Palais DG
Menge: 54,000 m2
DIN 276-1/12-2018: 342

**02.03.0036 Wie Vorposition, aber Einzelfläche <5 m2**
Wie Vorposition, aber Einzelfläche <5 m2

- Abrechnung zusätzlich zur Grundposition
Menge: 11,000 St
DIN 276-1/12-2018: 342

**02.03.0037 Zulage Schrägschnitte**
Zulage Schrägschnitte

- Abrechnung zusätzlich zur Grundposition
Menge: 10,000 m

**02.03.0038 Zulage Fries, Plattenstreifen ungelocht B 5 cm**
Zulage Fries, Plattenstreifen ungelocht B 5 cm

- Streifen aus Gipskarton-Bauplatte, glatt,
  Typ A nach DIN EN 520,
  Typ GKB nach DIN 18180
- Material seitlich: Historische oder neue Balken
Menge: 230,000 m

**02.03.0039 Zulage Anspassen Anarbeiten an verzogene Dachbalken**
Zulage Anspassen  Anarbeiten an verzogene Dachbalken

- Zulage für Vorposition,
  Seitenflächen der Deckenbalken meist nicht lotrecht,
  Oberfläche teilweise rissig,
  Abweichungen von der Geraden bis zu 2 cm pro m,
  inkl. Verschnitt
Menge: 230,000 m

**02.03.0040 Zulage Erschwernis durch Engstellen B 50 cm**
Zulage Erschwernis durch Engstellen B 50 cm

- Erschwernis durch Montage an Engstelle zwischen Dachschalung
  und behindernden Pfetten, Balken etc.,
  auf Breite der vorgenannten Hindernisse von bis zu 50 cm,
- Detail 70.104 A
- Abrechnung zusätzlich zur Grundposition
Menge: 75,000 m

**02.03.0041 Deckenbekleidung Streifen B 10 L125 cm**
Deckenbekleidung Streifen B 10 L125 cm

Untergrund, Befestigung

- Direkt befestigen,
- an Unterseite der beiden Wechselbalken

Beplankung

- 1 fach,
- D 12,5 mm,
- Gipskartonplatten,
  Typ A nach DIN EN 520,
  Typ GKB nach DIN 18180,
- Befestigung Schnellbauschrauben,
- seitlich dicht an Sparren und anderen Holzbauteilen gestoßen,
- Spachtelung Qualitätsstufe Q2

Ausführung

- Neben Luke Dachspitz,
- inkl. Anpassen / Anarbeiten an schräge / verzogene Bestandsbalken,
- Detail 70.114
Menge: 2,000 St

#### 02.04 Abhangdecke Typ 5 - Glattdecke, GKI

**02.04.0042 Abhangdecke, CD, GKI, 1x 12,5mm, glatt**
Abhangdecke, CD, GK Typ H2 1x 12,5mm, glatt

Wie Typ 1, aber zusätzlich / abweichend:

Untergrund, Befestigung

- Wände: Stahlbeton
- Decken: Stahlbeton

Beplankung

- Gipskarton-Feuchtraumplatte,
  Typ H2 nach DIN EN 520,
  Typ GKI nach DIN 18180

Dämmauflage

- Keine

Ausführung

- Neubau Duschraum 913
Menge: 6,000 m2
DIN 276-1/12-2018: 335

#### 02.05 Abhangdecke Typ 6 - F30, GKF

**02.05.0043 Abhangdecke, CD, GKF, 2x 12,5mm, F30**
Abhangdecke, CD, GKF, 2x 12,5mm, F30

Zusätzlich / abweichend zu "Grundbeschreibung Abhangdecke":

Abhangdecke

- DIN 18168-1,18183-1
- feuerhemmend DIN 4102-4, Feuerwiderstandsklasse F30

Untergrund, Befestigung

- Wände: Historisches Mauerwerk, Holzbauteile
- Decken: Holzbauteile

Dämmauflage

- Keine

Beplankung

- 2 fach,
- D 12,5 mm,
- Gipskarton-Feuerschutzplatte,
  Typ DF nach DIN EN 520,
  Typ GKF nach DIN 18180

Ausführung

- Palais, Treppen 1.OG
- Details:
  74.100 E, G, H, K
  74.101 C,D, E,F
Menge: 12,000 m2
DIN 276-1/12-2018: 335

**02.05.0044 Zulage Einzelfläche <5 m2**
Zulage Einzelfläche <5 m2

- Abrechnung zusätzlich zur Quadratmeter-Position
Menge: 3,000 St
DIN 276-1/12-2018: 342

#### 02.06 Abhangdecke Typ 7- F90, GMF

**02.06.0045 Unterdecke, CW, GMF, 2x 20 mm, F90, Einzelfläche <5 m2**
Unterdecke, CW, GMF, 2x 20 mm, F90, Einzelfläche <5 m2

Zusätzlich / abweichend zu "Grundbeschreibung Abhangdecke":

Abhangdecke

- DIN 18168-1,18183-1
- Abhanghöhe 15 bis 55 cm,
- nichtbrennbar, Baustoffklasse A1 nach DIN 4102-1,
- feuerbeständig, Feuerwiderstandsklasse F90 nach DIN 4102-4,
  von unten

Untergrund, Befestigung

- Wände: Stahlbeton
- Decken: Holzbauteile, Dachschräge

Dämmauflage

- Keine

Beplankung

- 2 fach,
- D 20 mm,
- Gipsplatten Typ GMF nach DIN 15283-1
  Oberfläche Vlies, faserverstärkt

Ausführung

- Neubau Ostflügel 2.OG Schachtdecke
- Montage im Schacht auf bauseitiger Arbeitsbühne
Menge: 1,000 St
DIN 276-1/12-2018: 335

#### 02.07 Abhangdecken Zulagen

*Hinweis: ANSCHLÜSSE*

**02.07.0046 Zulage Wandanschluss schiefwinklig, Schrägschnitt**
Zulage Wandanschluss schiefwinklig, Schrägschnitt

- Abweichung vom rechten Winkel bis 5°,
- alle Arten von Abhangdecken,
  mit u. ohne Anforderung Brandschutz / Akustik
- inklusive schrägem Zuschnitt
Menge: 135,000 m
DIN 276-1/12-2018: 335

**02.07.0047 Zulage Wandanschluss Schattenfuge B 15 mm Kantenprofil**
Zulage Wandanschluss Schattenfuge B 15 mm Kantenprofil

- einschl. Kantprofil, einteilig, Schenkelmaße 13/23 mm, Alu,
- hinterlegt, mit Plattenstreifen wie Bekleidung,
- Anschluss umlaufend,
- Ausführung an Deckenbekleidung GK, einlagig, D 12,5 mm
- zur Aufnahme von Bewegungen im Bereich von Wänden
  mit gleitendem Deckenanschluss
- Neubau 2.OG, DG
Menge: 300,000 m
DIN 276-1/12-2018: 335

*Hinweis: AUSSPARUNGEN*

**02.07.0048 Aussparungen herstellen, eckig 0,05<0,10 m2**
Aussparungen herstellen, eckig, 0,05<0,10 m2

- für Durchführung von Trassen durch Unterdecken
  jeder Beplankungsart
- Deckenluftauslass
- HKLS
Menge: 1,000 St
DIN 276-1/12-2018: 342

**02.07.0049 Aussparung an TGA anarbeiten schliessen, eckig 0,05<0,10 m2**
Aussparung an TGA anarbeiten schliessen, eckig 0,05<0,10 m2

- Decken
- Heranführen, Anarbeiten und Anschließen der Beplankung jeder Art,
 -an gedämmte und ungedämmte Kanäle,
- inkl. Beispachteln, Ausstopfen von Hohlräumen m. Mineralwolle,
- inkl. dauerelastischer Verfugung auf Silikonbasis m. Hinterfüllmaterial,
  zwischen TGA-Bauteil und Beplankung,
- In dieser Position ist die zeitlich versetzte Ausführung der Arbeiten
  (nach Installation) einzukalkulieren.
- Deckenluftauslass
- HKLS
Menge: 1,000 St
DIN 276-1/12-2018: 342

**02.07.0050 Aussparungen passend herstellen, rund, D ca. 10,5 cm**
Aussparungen passend herstellen, rund, D ca. 10,5 cm

- für Tellerventil D 100 mm
- HKLS
Menge: 15,000 St
DIN 276-1/12-2018: 342

**02.07.0051 Aussparungen passend herstellen, rund, D ca. 13 cm**
Aussparungen passend herstellen, rund, D ca. 13 cm

- für Tellerventil D 125 mm
- HKLS
Menge: 5,000 St
DIN 276-1/12-2018: 342

**02.07.0052 Aussparungen passend herstellen, rund, D bis 20 cm**
Aussparungen passend herstellen, rund, D bis 20 cm

- für Einbauleuchten
- ELT
Menge: 70,000 St
DIN 276-1/12-2018: 342

**02.07.0053 Aussparung B 35 H 30 mm f. Lichtleiste, Auswechsl. UK, Aufdoppl. GK**
Aussparung B 35 H 30 mm f. Lichtleiste, Auswechsl. UK, Aufdoppl. GK

- Ausführung an Abhangdecke GKA, einlagig, D 12,5 mm,
- am Deckenrand zu angrenzenden Wänden,
- für den bauseitigen Einbau von Linienleuchten B 30 H 30 mm,
- Inkl. Aufdopplung der Beplankung B 30,
  mit 2x GKA D 12,5 mm und 1x GKA D 8 mm,
  oberste Lage der Aufdopplung über Aussparung durchlaufend,
  zur Gewährleistung der Durchgängigkeit der Decke,
- inkl. Auswechslung der UK im Bereich der Aufdopplung,
- bei Einbau in Lochdecken dient diese Konstruktion zugleich als
  lochfreier Fries

Ausführung

- Detail 73.206
- Neubau, in Fluren
Menge: 172,000 m
DIN 276-1/12-2018: 354

*Hinweis: REVISIONSÖFFNUNGEN*

**02.07.0054 Revisionsklappe 400x400mm, Alu, GKB, Q1, abschl. Vierkant**
Revisionsklappe 400x400mm, Alu, GKB, Q1, abschl. Vierkant

- Rahmen Aluminium,
- geeignet für Fliesenbelag,
- abschließbar mit Rundzylinder n. ges. Position,
- zweiseitige Fangsicherung,
- staubdicht,
- Füllung Gipskartonplatten Typ H2 (imprägniert)
- Dicke 2 x 12,5 mm,
- Spachtelung Qualitätsstufe Q1,
- inklusive Einbau
- inkl. Auswechseln der Unterkonstruktion
Menge: 42,000 St
DIN 276-1/12-2018: 342

**02.07.0055 Wie Vorposition, aber 500 x 500 mm**
Menge: 1,000 St
DIN 276-1/12-2018: 342

**02.07.0056 Wie Vorposition, aber 600 x 600 mm**
Menge: 1,000 St
DIN 276-1/12-2018: 342

*Hinweis: NACHTRÄGL. ÖFFNEN, SCHLIESSEN DECKE*

**02.07.0057 Nachträgl. Öffnen u. Schließen Decke 0,05<1 m2**
Nachträgl. Öffnen u. Schließen 0,05<1 m2

- wie Vorpositionen "Wände", aber
- der einlagigen Beplankung,
- Ausführung an Decken aller Art
Menge: 1,000 St
DIN 276-1/12-2018: 342

**02.07.0058 Wie Vorposition, aber 1<5 m2**
Nachträgl. Öffnen u. Schließen  1<5 m2
Menge: 1,000 St
DIN 276-1/12-2018: 342

**02.07.0059 Wie Vorposition, aber >5 m2**
Nachträgl. Öffnen u. Schließen >5 m2
Menge: 1,000 m2
DIN 276-1/12-2018: 342

**02.07.0060 Zulage nachträgliches Herstellen Öffnung Revisionsklappe**
Zulage nachträgliches Herstellen Öffnung Revisionsklappe

- In bereits fertig beplankten Wänden oder Decken,
- bis 800 x 800 mm,
- evtl. Sonderanreise / Fahrtkosten bei Anfallen der Position nach
  beendeten Trockenbauarbeiten werden gesondert vergütet
Menge: 1,000 St
DIN 276-1/12-2018: 342

**02.07.0061 Zulage nachträgliches Anpassen Auswechseln Unterkonstruktion**
Zulage nachträgliches Anpassen Auswechseln Unterkonstruktion

- für vorgenannte Revisionsöffnungen
Menge: 1,000 St
DIN 276-1/12-2018: 342

*Hinweis: SONSTIGES*

**02.07.0062 Zulage Abhangdecke, CD niveaugleich**
Zulage Abhangdecke, CD niveaugleich

Zusätzlich / abweichend zu "Grundbeschreibung Abhangdecke":

Abhangdecke

- gilt als Zulage für alle Abhangdecken,
  mit allen Beplankugsarten, -stärken und -dicken,
  mit oder ohne Dämmstoffauflage

Unterkonstruktion

- niveaugleich

Ausführung

- Bereiche mit Platzmangel, auf Anordnung durch AN
Menge: 5,000 m2
DIN 276-1/12-2018: 335

**02.07.0063 Zulage zur Vorposition Einzelfläche <5 m2**
Zulage zur Vorposition Einzelfläche <5 m2

- Abrechnung zusätzlich zur Quadratmeter-Position
Menge: 1,000 St
DIN 276-1/12-2018: 342

#### 02.08 Bekleidung Dachschräge Typ 1 - UK Holz

**02.08.0064 Bekleidung Dachschräge, UK Holz, GKB, 1x 12,5mm, glatt - Übergang**
Bekleidung Dachschräge, UK Holz, GKB, 1x 12,5mm, glatt - Übergang

Deckenbekleidung

- DIN 18168-1,18183-1, DIN 4103-1,
- zusätzliche Flächenlast bis 0,15 kN/m2

Untergrund, Befestigung

- Befestigen m. bauaufsichtl. zugelassenen Befestigungsmitteln,
  verzinkte Holzschrauben,
  unter Beachtung statischer Erfordernisse,
- an bauseitigen Holzbauteilen,
  Sparren, Wandrahmen etc.
  Achsabstand 61,5 cm

Unterkonstruktion

- Traglattung nach DIN 18182-1,
  rechtwinklig zu vorgenannten bauseitigen Kanthölzern,
- Nadelholz,
- sauber, rissfrei, nicht befallen,
- Sortierklasse C24 nach EN 338
- Holzfeuchte maximal 16%,
- Nadelholz,
- B/H 50/30 mm

Beplankung

- 1 fach,
- D 12,5 mm,
- Gipskartonplatten,
  Typ A nach DIN EN 520,
  Typ GKB nach DIN 18180,
- Befestigung Schnellbauschrauben DIN EN 14566 / DIN 18182-2,
- Spachtelung Qualitätsstufe Q2,

Ausführung

- Übergang zwischen Neubau und Palais Südflügel,
  Decke über EG / 1.OG,
- Höhe Arbeitsbereich über EG 6 m über OK RFB,
  Rollgerüst nach ges. Position,
  Höhenausgleich im Bereich von 3 Treppenstufen
- Details:
  70.211 A, C,  F,
Menge: 8,000 m2

**02.08.0065 Zulage Einzelfläche <5 m2**
Zulage Einzelfläche <5 m2

- Abrechnung zusätzlich zur Quadratmeter-Position
- Seitlicher Hochzug der Decke an Außenwand
Menge: 1,000 St
DIN 276-1/12-2018: 342

**02.08.0066 Zulage Wandanschluss schrägwinklig, Walm**
Zulage Wandanschluss schrägwinklig, Walm

- Abrechnung zusätzlich zur Quadratmeter-Position
- Ausbildung des Anschlusses zwischen der im Gefälle
  eingebauten Deckenbekleidung und der Außenwand
- Schrägschnitt der Beplankung
- Befestigung an Wand mit Wandanschlusswinkel, welcher
  im Winkel zwischen Deckenschräge und Wand gebogen ist
- Neubau DGTreppenhaus Süd, Bereich Walm
- Detail analog 70.208
Menge: 1,000 m

#### 02.09 Bekleidung Dachschräge Typ 2 - CD, GKB

**02.09.0067 Bekleidung Dachschräge, UK CD, GKB, 1x 12,5mm, glatt**
Bekleidung Dachschräge, UK CD, GKB, glatt

Deckenbekleidung

- DIN 18168-1,18183-1
- zusätzliche Flächenlast bis 0,15 kN/m2,
- Baustoffklasse DIN 4102-1 A2 (nichtbrennbar)
- inkl. Anschlüsse der schrägen Deckenbekleidung an Wände
  mit gefastem Zuschnitt der Bekleidung und entsprechend
  Deckenneigung gebogenem Wandanschlusswinkel

Untergrund, Befestigung

- Befestigen m. bauaufsichtl. zugelassenen Befestigungsmitteln,
- an bauseitigen Holzbauteilen,
  Kanthölzern B/H 60/80, Achsabstand 60 cm,
  parallel unter Sparren verlaufend

Unterkonstruktion

- Traglattung nach DIN 18182-1,
  rechtwinklig zu vorgenannten bauseitigen Kanthölzern,
- Stahlblechprofile CD 60/27,
  verzinkt DIN EN 14195 u. DIN 18182-1,
- Korrosionsschutz nach DIN EN ISO 12944,
  Korrosivitätskategorie C2 (gering),
  Schutzdauer L (lang, > 15 Jahre)

Beplankung

- 1 fach,
- D 12,5 mm,
- Gipskartonplatten,
  Typ A nach DIN EN 520,
  Typ GKB nach DIN 18180,
- Befestigung Schnellbauschrauben DIN EN 14566 / DIN 18182-2,
- Spachtelung Qualitätsstufe Q2

Ausführung

- Neubau 2.OG Treppenhäuser, Raum 218, 219, 220, 221
  Höhe Arbeitsbereich bis 4 m über OK RFB
- Neubau DG Treppe Nord, Raum 303, 309, 310, 311, 312
  Treppengerüst nach ges. Position
Menge: 110,000 m2

**02.09.0068 Zulage Einzelfläche <5 m2**
Zulage Einzelfläche <5 m2

- Abrechnung zusätzlich zur Quadratmeter-Position
- Neubau Raum 302
Menge: 1,000 St
DIN 276-1/12-2018: 342

**02.09.0069 Wandanschluss schiefwinklig, Schrägschnitt**
Wandanschluss schiefwinklig, Schrägschnitt

- Abweichung vom rechten Winkel bis 5°
- inklusive schrägem Zuschnitt
Menge: 16,000 m
DIN 276-1/12-2018: 335

**02.09.0070 Zulage Anschluss zwi. Decken unterschiedl. Neigung, Giebel**
Zulage Anschluss zwi. Decken unterschiedl. Neigung, Giebel

- Abrechnung zusätzlich zur Quadratmeter-Position
- Ausbildung der Kehle zwischen Abhangdecken
  mit unterschiedlicher Neigung
- Detail 70.217
Menge: 5,000 m

**02.09.0071 Deckensprung H bis 10 cm**
Deckensprung H bis 10 cm

- Ausbildung der Kehle zwischen Abhangdecken
  mit unterschiedlicher Neigung
- Detail 73.206
Menge: 5,000 m

#### 02.10 Bekleidung Dachschräge Typ 3 - CD Akustik 0,65, GKB

**02.10.0072 Bekleidung Dachschräge, GKB, gelocht, Alpha w ≥ 0,65, MiWo 20mm**
Bekleidung Dachschräge, GKB, gelocht, Alpha w ≥ 0,65, MiWo 20mm

Wie Typ 2, aber zusätzlich / abweichend:

Beplankung

- Gerade Rundlochung D / Achsabstand = 8 / 18 mm,
  Lochanteil 15,5 %
- Platten sind so zuzuschneiden, dass keine Löcher angeschnitten werden.

Dämmauflage

- Mineralwolle MW DIN EN 13162,
- D 20 mm,
- einlagig,
- in Bahnen,
- nichtbrennbar,
- auf Vliesabdeckung,
- Anwendungsgebiet DIN 4108-10 WTR,
- längenspezifischer Strömungswiderstand
  5 kPa∙s/m2 ≤ r ≤ 50 kPa∙s/m2 nach DIN 4109-33

Ausführung

- Neubau, Ostflügel 2.OG, Westflügel DG
  Höhe Arbeitsbereich bis 4 m über OK RFB
Menge: 195,000 m2

**02.10.0073 Zulage Fries, Plattenstreifen ungelocht B 15 cm**
Zulage Fries, Plattenstreifen ungelocht B 15 cm

- Streifen aus Gipskarton-Bauplatte, glatt,
  Typ A nach DIN EN 520,
  Typ GKB nach DIN 18180
Menge: 140,000 m

**02.10.0074 Zulage Wandanschluss schiefwinklig, Schrägschnitt**
Zulage Wandanschluss schiefwinklig, Schrägschnitt

- Abweichung vom rechten Winkel bis 5°
- inklusive schrägem Zuschnitt
Menge: 5,000 m
DIN 276-1/12-2018: 335

#### 02.11 Bekleidung Dachschräge Typ 5 - GKB, zw. Sparren

**02.11.0075 Bekleidung, GKB, glatt, 1x 8mm, glatt, B 75 bis 100 cm**
Bekleidung, GKB, 1x 8mm, glatt, B 75 bis 100 cm

Deckenbekleidung

- als Streifen zwischen den Sparren,
- Breiten 75 bis 100 cm,
- in ca. 80 Einzellängen,
- DIN 18168-1,18183-1
- Baustoffklasse DIN 4102-1 A2 (nichtbrennbar)

Untergrund, Befestigung

- Direkt befestigen m. bauaufsichtl. zugelassenen Befestigungsmitteln,
- an OSB-Schalung D 20 mm, bauseits,
- zwischen Dachsparren B/H ca. 200/170 mm

Beplankung

- 1 fach,
- D 8 mm,
- Gipskartonplatten,
  Typ A nach DIN EN 520,
  Typ GKB nach DIN 18180,
- befestigen m. bauaufsichtl. zugelassenen Befestigungsmitteln,
- Spachtelung Qualitätsstufe Q2

Ausführung

- Palais Dachschräge 1. DG,
  Höhe Arbeitsfläche bis 2,80 m über OK RFB 1.DG,
  Höhe Arbeitsfläche bis 2,80 m über OK
  der in sep. Pos. beschriebenen Arbeitsdecke 2.DG,
- Details 70.101 A, 70.102 A, B, C, 70.104
Menge: 415,000 m2

**02.11.0076 Wie Vorposition, aber Einzelfläche <5 m2**
Wie Vorposition, aber Einzelfläche <5 m2

- Abrechnung zusätzlich zur Quadratmeter-Position
Menge: 43,000 St
DIN 276-1/12-2018: 342

**02.11.0077 Zulage Anspassen Anarbeiten an verzogene Sparren**
Zulage Anspassen Anarbeiten an verzogene Sparren

- Zulage für Vorposition,
  Seitenflächen der Deckenbalken meist nicht lotrecht,
  Oberfläche teilweise rissig,
  Abweichungen von der Geraden bis zu 2 cm pro m,
  inkl. Verschnitt
Menge: 225,000 m

**02.11.0078 Zulage Schattenfuge, parallel zu verzogenen Sparren**
Zulage Schattenfuge, parallel zu verzogenen Sparren

- Zulage für Vorposition,
- B 10mm,
- Seitenflächen der Deckenbalken meist nicht lotrecht,
  Oberfläche teilweise rissig,
  Abweichungen von der Geraden bis zu 2 cm pro m,
  inkl. Verschnitt,
- Fuge ist in 1m langen, geraden Einzellängen angenähert
  an die verzogenen Balken auszuführen
Menge: 225,000 m

**02.11.0079 Zulage Erschwernis durch Engstellen**
Zulage Erschwernis durch Engstellen

- Abrechnung zusätzlich zur Grundposition
- Erschwernis durch Montage an Engstelle zwischen Dachschalung
  und behindernden Pfetten, Schwellen und Auskreutungen etc.,
  auf Breite der vorgenannten Hindernisse von bis zu 50 cm,
- Detail 70.101 A,  70.102 A,
Menge: 450,000 m

**02.11.0080 Zulage Schrägschnitte**
Zulage Schrägschnitte

- Abrechnung zusätzlich zur Grundposition
Menge: 10,000 m

**02.11.0081 Zulage Erschwernis niedriger Montageraum**
Zulage Erschwernis niedriger Montageraum

- Abrechnung zusätzlich zur Grundposition
- Erschwernis der Montage durch
  niedriger Deckenhöhe >0<2 m,
  umlaufend im Bereich des Kniestocks,
  im 1. und 2. Dachgeschoss,
  betrifft ca. 2/3 der einzubauenden Bekleidung,
Menge: 1,000 psch

#### 02.12 Bekleidung Dachschräge Typ 6 - GMF, F30, zw. Sparren

**02.12.0082 Bekleidung Fläche, GMF, glatt, 1x 20mm, F30, B 75 bis 100cm**
Bekleidung Fläche, GMF, glatt, 1x 20mm,  F30, B 75 bis 100cm

Deckenbekleidung

- als Streifen zwischen den  Sparren,
- Breiten 75 bis 100 cm,
- in ca. 6 Einzellängen,
- B 70 bis 90 cm,
- DIN 18168-1,18183-1
- nach allgemeinem bauaufsichtlichem Prüfzeugnis,
- feuerhemmend DIN 4102-4, Feuerwiderstandsklasse F30,
- nichtbrennbar, Baustoffklasse A1 nach DIN 4102-1

Untergrund, Befestigung:

- Direkt befestigen m. bauaufsichtl. zugelassenen Befestigungsmitteln,
- an OSB-Schalung D 20 mm, bauseits,
- zwischen Dachsparren B/H ca. 200/170 mm Achsraster ca. 1 m,
- seitlich dicht an Sparren und anderen Holzbauteilen gestoßen,

Beplankung

- 1 fach,
- Gipsplatten GMF nach DIN 15283-1,
  Oberfläche Vlies, faserverstärkt,
- D 20 mm,
- inkl. Grundierung,
  Vor- und Nachspachtelung Fugen und Flächen,
  Schleifen,
  mit mineralischer Spachtelmasse,
  Qualitätsstufe Q2

Streifen- und Stoßhinterlegung, Randanschluss

- 3 Stück Streifen längs,
  Material wie Beplankung,
  D 20, B 100mm,
  Gesamtlänge 170m,
  2 Stück jeweils seitlich an Sparren dicht gestoßen,
  als Randanschluss,
  1 Stück mittig zwischen den Sparren

Ausführung

- Palais Dachschräge 1. und 2. DG über Haupttreppe,
- Höhe Arbeitsfläche bis 2,80 m über OK
  der in sep. Pos. beschriebenen Arbeitsdecke 2.DG,
- Details 70.100 T, 70.101 B
Menge: 24,000 m2

**02.12.0083 Wie Vorposition, aber Einzelfläche <5 m2**
Wie Vorposition, aber Einzelfläche <5 m2

- Abrechnung zusätzlich zur Quadratmeter-Position
Menge: 2,000 St
DIN 276-1/12-2018: 342

**02.12.0084 Zulage Anspassen Anarbeiten an verzogene Dachbalken**
Zulage Anspassen  Anarbeiten an verzogene Dachbalken

- Zulage für Vorposition,
  Seitenflächen der Deckenbalken meist nicht lotrecht,
  Oberfläche teilweise rissig,
  Abweichungen von der Geraden bis zu 2 cm pro m,
  inkl. Verschnitt
Menge: 60,000 m

**02.12.0085 Zulage Erschwernis durch Engstellen**
Zulage Erschwernis durch Engstellen

- Abrechnung zusätzlich zur Grundposition
- Erschwernis durch Montage an Engstelle zwischen Dachschalung
  und behindernden Pfetten, Schwellen und Auskreutungen etc.,
  auf Breite der vorgenannten Hindernisse von bis zu 50 cm,
- Detail 70.101 B,
Menge: 50,000 m

**02.12.0086 Zulage Schrägschnitte**
Zulage Schrägschnitte

- Abrechnung zusätzlich zur Grundposition
Menge: 1,000 m

**02.12.0087 Plattenstreifen, Gipsplatte GMF, glatt, D 20mm, B >10<30 cm, F30**
Plattenstreifen, Gipsplatte GMF, glatt, D 20mm, B >10<30 cm, F30

- Zur Ausbildung von Brandschutzmaßnahmen,
  an der historischen Holzkonstruktion,
- für Ausführung der Befestigung gemäß Zulasssung,
- inklusive Zuschnitt, Anpassen und Anarbeiten
Menge: 100,000 m

#### 02.13 Bekleidung Balkendecke Typ 7 - Brandschutzplatte F30

**02.13.0088 Bekleidung Balkendecke, Brandschutzbauplatte, glatt, 1x 20 mm, F30**
Bekleidung Balkendecke, Brandschutzbauplatte, glatt, 1x 20 mm, F30

Deckenbekleidung

- System nach allgemeinem bauaufsichtlichem Prüfzeugnis,
- feuerhemmend DIN 4102-4, Feuerwiderstandsklasse F30,
- nichtbrennbar, Baustoffklasse A1 nach DIN 4102-1,

Untergrund, Befestigung

- Direkt befestigen m. bauaufsichtl. zugelassenen Befestigungsmitteln,
- Decke: Holzbalken, historisch
  Wand: Mauerwerk, historisch

Beplankung

- 1 fach,
- D 20 mm,
- Brandschutzbauplatte,
  mineralisch gebunden, aus Calciumsilikat,
  Rohdichte ca. 850 kg/m3,
  Oberfläche glatt, anstrichfähig,
- Befestigung nach allgemeinem bauaufsichtlichem Prüfzeugnis,
- inkl. Grundierung,
  Vor- und Nachspachtelung Fugen und Flächen,
  Schleifen,
  mit mineralischer Spachtelmasse,
  Qualitätsstufe Q2

Ausführung

- Palais Südflügel, Raum 015
Menge: 20,000 m2

### 03 KAPITEL 03 - WÄNDE UND VORSATZSCHALEN

*Hinweis: GRUNDBESCHREIBUNG WAND*
GRUNDBESCHREIBUNG WAND

Trennwand

- DIN 18183-1, DIN 4103-1,
- Einbaubereich 3 nach DIN 4103-1, d.h.
  regelmäßige, größere Menschenansammlung,
- Höhe gem. Position
- Dicke gem. Position
- bewertetes Schalldämm-Maß gem. Position
- Baustoffklasse DIN 4102-1 A2 (nichtbrennbar),
- Feuerwiderstandsklasse gem. Position

Unterkonstruktion

- Stahlblechprofile verzinkt DIN EN 14195 u. DIN 18182-1,
- Korrosivitätskategorie gem. Position,
  Schutzdauer gem. Position,
- Einfachständerwerk, CW/UW gem. Position
- Ständerachsabstand gem. Position

Dämmschicht

- Mineralwolle MW DIN EN 13162,
- einlagig,
- nichtbrennbar,
  weitere Anforderungen ggf. gem. Position,
- Dicke gem. Position
- Anwendungsgebiet DIN 4108-10 WI,
- längenspezifischer Strömungswiderstand
  5 kPa∙s/m2 ≤ r ≤ 50 kPa∙s/m2 nach DIN 4109-33

Beplankung

- beidseitig,
- Anzahl der Lagen gem. Position,
- aus Gipskartonplatten DIN 18180 / DIN EN 520,
  Typ gem. Position,
- Plattendicke 12,5 mm,
- Befestigung Schnellbauschrauben DIN EN 14566 / DIN 18182-2,
- Spachtelung Qualitätsstufe Q2

Untergrund

- Boden: Stahlbeton
- Decke: Stahlbeton, Holzbauteile
- Wände: Stahlbeton, Wärmedämmmauerwerk, andere GK-Wände

Ausführung

in zeitlich getrennten Bautakten:

Bautakt 1 vor Technikmontagen:
- Montage Unterkonstruktion
- Beplankung Seite 1 vollständig
- Beplankung Seite 2 auf Sockelhöhe 30cm

Bautakt 2 nach Technikmontagen:
- Beplankung Seite 2 vollständig

*Hinweis: GRUNDBESCHREIBUNG VORSATZSCHALE*
GRUNDBESCHREIBUNG VORSATZSCHALE

Vorsatzschale

- Freistehende Vorsatzschale für Vorwandinstallation,
- DIN 18183-1, DIN 4103-1,
- Einbaubereich 2 nach DIN 4103-1, d.h.
  regelmäßige, aber keine größere Menschenansammlung,
- Höhe gem. Position
- Dicke gem. Position
- Schallschutz gem. Position
- Baustoffklasse DIN 4102-1 A2 (nichtbrennbar),

Unterkonstruktion

- Stahlblechprofile verzinkt DIN EN 14195 u. DIN 18182-1,
- Einfachständerwerk, CW/UW gem. Position
- Korrosivitätskategorie gem. Position,
  Schutzdauer gem. Position,
- Ständerachsabstand gem. Position

Dämmschicht, falls in Position gefordert

- Mineralwolle MW DIN EN 13162,
- einlagig,
- nichtbrennbar,
- Dicke gem. Position
- Anwendungsgebiet DIN 4108-10 WTR,
- längenspezifischer Strömungswiderstand
  5 kPa∙s/m2 ≤ r ≤ 50 kPa∙s/m2 nach DIN 4109-33

Beplankung

- einseitig,
- 2-lagig,
- aus Gipskartonplatten DIN 18180 und DIN EN 520,
- Typ gem. Position
- Plattendicke 12,5 mm,
- befestigen mit Schnellbauschrauben DIN EN 14566 und DIN 18182-2,
- Spachtelung Qualitätsstufe Q2

Untergrund

- Boden: Stahlbeton
- Decke: Stahlbeton, Holzbauteile
- Wände: Stahlbeton, Wärmedämmmauerwerk, andere GK-Wände

Ausführung

in zeitlich getrennten Bautakten:

Bautakt 1 vor Technikmontagen:
- Montage Unterkonstruktion
- Beplankung auf Sockelhöhe 30cm

Bautakt 2 nach Technikmontagen:
- Beplankung  vollständig

#### 03.01 Wand Typ 1 - D 10 H 250, 1x12,5 GKB

**03.01.0089 Wand D 100 H 2500mm, CW/UW 75, MiWo 40mm, GKB, 1x12,5mm**
Wand D 100 H 2500mm, CW/UW 75, MiWo 40mm, GKB, 1x12,5mm

Es gilt zusätzlich zur "Grundbeschreibung Wand":

Trennwand

- H > 0 bis 2.50 m
- D 100 mm,
- keine Schallschutzanforderung

Unterkonstruktion

- CW/UW 75,
- Ständerachsabstand 625 mm,
- Rostschutz Standardprofil Verzinkung Z140 (140 g/m²)

Dämmschicht

- Mineralwolle D 40 mm

Beplankung

- 1 fach,
- D 12,5 mm
- Gipskarton-Bauplatte,
  Typ A nach DIN EN 520,
  Typ GKB nach DIN 18180

Ausführung

- eine Wand steht auf Holzbalken mit UK ca. 3m über OK FFB,
- Arbeitsbereich bis 5,5 m über OK FFB,
- Palais 1.DG Netzraum
Menge: 12,000 m2
DIN 276-1/12-2018: 335

**03.01.0090 Zulage Einzelfläche <5 m2**
Zulage Einzelfläche <5 m2

- Abrechnung zusätzlich zur Quadratmeter-Position
- Palais DG Netzraum
Menge: 1,000 St
DIN 276-1/12-2018: 342

**03.01.0091 Zulage Anpassen Anschließen an querende Holzbauteile**
Zulage Anpassen Anschließen an querende Holzbauteile

- Abrechnung zusätzlich zur Hauptposition,
  jeweils einmal nach Abwicklungslänge am Holzbauteil
- Anpassen und Anschließen
  an Holzbauteile, die die Wand im rechten / schiefen Winkel druchdringen,
- inkl. Zuschnitt schräg, Verschnitt,
Menge: 1,000 m
DIN 276-1/12-2018: 342

**03.01.0092 Zulage Anschluss an unebene u. rissige Oberfläche**
Zulage Anschluss an unebene u. rissige Oberfläche

- Abrechnung zusätzlich zur Hauptposition
- Anpassen und Anschließen,
- Mehraufwand für rissige, unebene und
  verzogene Oberfläche von Holzbauteilen,
- inkl. Zuschnitt schräg, Verschnitt,
Menge: 7,000 m
DIN 276-1/12-2018: 342

#### 03.02 Wand Typ 2 - D 10 H 410, 1x12,5 GKB

**03.02.0093 Wie Typ 1, aber H >3,1 bis 4,1 m, MiWo 60mm**
Wie Typ 1, aber H >3,1 bis 4,1 m, MiWo 60mm

Trennwand

- Wie Typ 1, aber H > 0 bis 2,5 m

Dämmschicht

- Mineralwolle D 60 mm

Ausführung

- Ostflügel 2. OG
- Westflügel DG
Menge: 30,000 m2
DIN 276-1/12-2018: 335

#### 03.03 Wand Typ 3 - D 10 H 310, 2x12,5 GKB, Rw 50dB

**03.03.0094 Wand D 100 H 3100mm, Rw 50dB, CW/UW 50, MiWo 40mm, GKB, 2x12,5mm**
Wand D 100 H 3100mm, Rw 50dB, CW/UW 50, MiWo 40mm, GK Typ A, 2x12,5mm

Es gilt zusätzlich zur "Grundbeschreibung Wand":

Trennwand

- Höhe bis 3,1 m (Planmaß 3.03 m)
- Dicke 100 mm,
- bewertetes Schalldämm-Maß DIN 4109 Rw ≥= 50 dB
  Laborwert ≥= 50 dB

Unterkonstruktion

- CW/UW 50,
- Ständerachsabstand 625 mm,
- Rostschutz Standardprofil Verzinkung Z140 (140 g/m²)

Dämmschicht

- Mineralwolle D 60 mm

Beplankung

- 2 fach,
- D 12,5 mm
- Gipskarton-Bauplatte,
  Typ A nach DIN EN 520,
  Typ GKB nach DIN 18180

Ausführung

- Neubau Bürotrennwände
Menge: 375,000 m2
DIN 276-1/12-2018: 335

#### 03.04 Wand Typ 4 - D 10 H 410, 2x12,5 GKB, Rw 50dB

**03.04.0095 Wie Typ 3, aber H >3,1 bis 4,1 m**
Wie Typ 3, aber H >3,1 bis 4,1 m

Trennwand

- Wie Typ 3, aber H > 3,1 bis 4,1 m (Planmaß bis 4.05 m)

Ausführung

- Bürowände Ostflügel 2. OG
- Bürowände Westflügel DG
- Wand Palais Südflügel DG
Menge: 125,000 m2
DIN 276-1/12-2018: 335

**03.04.0096 Zulage Anpassen Anschließen an querende Holzbauteile**
Zulage Anpassen Anschließen an querende Holzbauteile

- Abrechnung zusätzlich zur Hauptposition
  und jeweils einmal nach Abwicklungslänge am Holzbauteil
- Anpassen und Anschließen
  an Holzbauteile, die die Wand im rechten / schiefen Winkel druchdringen,
- inkl. Zuschnitt schräg, Verschnitt,
- Wand Palais Südflügel DG
Menge: 1,500 m
DIN 276-1/12-2018: 342

**03.04.0097 Zulage Anschluss an unebene u. rissige Oberfläche**
Zulage Anschluss an unebene u. rissige Oberfläche

- Abrechnung zusätzlich zur Hauptposition
- Mehraufwand für rissige, unebene und
  verzogene Oberfläche von Holzbauteilen,
- inkl. Zuschnitt schräg, Verschnitt,
- Wand Palais Südflügel DG
Menge: 10,000 m
DIN 276-1/12-2018: 342

**03.04.0098 Zulage Erschwernis niedriger Montageraum**
Zulage Erschwernis niedriger Montageraum

- Abrechnung zusätzlich zur Hauptposition
- Erschwernis der Montage durch niedriger Deckenhöhe >0<2 m,
  umlaufend im Bereich des Kniestocks,
  betrifft ca. 1/4 der einzubauenden Bekleidung,
- Wand Palais Südflügel DG
Menge: 1,000 psch

#### 03.05 Wand Typ 5 - D 15 H 310, 2x12,5 GKB, Rw 50dB

**03.05.0099 Wand D 150 H 3100mm, Rw 50dB, CW/UW 100, MiWo 80mm, GKB, 2x12,5mm**
Wand H 3100 D 150mm, Rw 50dB, CW/UW 100, MiWo 80mm, GK Typ A, 2x12,5mm

Es gilt zusätzlich zur "Grundbeschreibung Wand":

Trennwand

- Höhe bis 3,1 m (Planmaß 3.03 m)
- Dicke 150 mm,
- bewertetes Schalldämm-Maß DIN 4109 Rw ≥= 50 dB
  Laborwert ≥= 50 dB

Unterkonstruktion

- CW/UW 100,
- Ständerachsabstand 625 mm
- Rostschutz Standardprofil Verzinkung Z140 (140 g/m²)

Dämmschicht

- Mineralwolle D 80 mm

Beplankung

- 2 fach,
- D 12,5 mm
- Gipskarton-Bauplatte,
  Typ A nach DIN EN 520,
  Typ GKB nach DIN 18180

Ausführung

- Flurwände zu Büros
Menge: 255,000 m2
DIN 276-1/12-2018: 335

**03.05.0100 Zulage Einzelfläche <5 m2**
Zulage Einzelfläche <5 m2

- Abrechnung zusätzlich zur Hauptposition
- Westflügel Raum 030, am Treppenpodest
Menge: 1,000 St
DIN 276-1/12-2018: 342

**03.05.0101 Zulage Boden im Gefälle H bis 0,22, L 3,6 m**
Zulage Boden im Gefälle H bis 0,22, L 3,6 m

- Abrechnung zusätzlich zur Hauptposition,
- Anpassen und Anschließen,
- Ostflügel, Raum 039, an Rampe
Menge: 1,000 psch
DIN 276-1/12-2018: 342

**03.05.0102 Zulage Trockenputz Rampe seitlich H bis 0,22, L 3,6 m**
Zulage Trockenputz Rampe seitlich H bis 0,22, L 3,6 m

- Abrechnung zusätzlich zur Hauptposition
- Anpassen und Anschließen,
- Beplankung Flurwand läuft auf Raumseite seitlich als Trockenputz
  über das im Gefälle des Rohbodens montierte Ständerwerk hinaus
  und verkleidet den Rohbodensprung bis zum tieferen Niveau.
- Ostflügel, Raum 039, an Rampe
Menge: 1,000 psch
DIN 276-1/12-2018: 342

**03.05.0103 Zulage Anschluss Treppenstufen 18,5 /30**
Zulage Anschluss Treppenstufen 18,5 /30

- Abrechnung zusätzlich zur Hauptposition
- Anpassen und Anschließen,
- Westflügel, Raum 030, an 2 stufiger Treppe zum Treppenhaus
Menge: 1,000 psch
DIN 276-1/12-2018: 342

**03.05.0104 Zulage Trockenputz Treppenpodest seitlich H bis 0,32 L 3,6 m**
Zulage Trockenputz Treppenpodest seitlich H bis 0,32 L 3,6 m

- Abrechnung zusätzlich zur Hauptposition
- Anpassen und Anschließen,
- Beplankung Flurwand läuft auf Raumseite seitlich als Trockenputz
  über das im Gefälle des Rohbodens montierte Ständerwerk hinaus
  und verkleidet den Rohbodensprung bis zum tieferen Niveau.
- Länge aufgeteilt auf 2 über Ecke stehende Einzelwände
- Westflügel, Raum 030, an 2 stufiger Treppe zum Treppenhaus
Menge: 1,000 psch
DIN 276-1/12-2018: 342

#### 03.06 Wand Typ 6 - D 15 H 410, 2x12,5 GKB, Rw 50dB

**03.06.0105 Wie Typ 5, aber H >3,1 bis 4,1 m**
Wie Typ 5, aber H >3,1 bis 4,1 m

Trennwand

- Wie Typ 1a, aber H > 3,1 bis 4,1 m (Planmaß bis 4.05 m)

Ausführung

- Westflügel DG
- Ostflügel 2. OG
- Flurwände zu Büros
Menge: 105,000 m2
DIN 276-1/12-2018: 335

**03.06.0106 Freies Wandende Kantenschutzprofile Alu**
Freies Wandende Kantenschutzprofile Alu

- Inkl. Beplankung Stirnseite mit 2 Lagen x 12,5 mm GKB oder GKI
- beidseitiger Einbau von raumhohen Kantenschutzprofilen nach
  gesonderter Position
- Westflügel DG Raum 303
Menge: 4,000 m

#### 03.07 Wand Typ 7 - D 10 H 310, 1x12,5 GKI

**03.07.0107 Wand D 100 H 3100mm, CW/UW 75, MiWo 60mm, GKI, 1x12,5mm**
Wand D 100 H 3100mm, CW/UW 75, MiWo 60mm, GKI, 1x12,5mm

Es gilt zusätzlich zur "Grundbeschreibung Wand":

Trennwand

- Höhe bis 3,1 m (Planmaß 3.03 m)
- Dicke 100 mm,
- keine Schallschutzanforderung

Unterkonstruktion

- CW/UW 75,
- Ständerachsabstand 625 mm
- Rostschutz Feuchtraumprofil Verzinkung Z275 (275 g/m²)

Dämmschicht

- Mineralwolle D 60 mm

Beplankung

- 1 fach,
- D 12,5 mm
- Gipskarton-Feuchtraumplatte,
  Typ H2 nach DIN EN 520,
  Typ GKI nach DIN 18180

Ausführung

- Feuchträume
Menge: 79,000 m2
DIN 276-1/12-2018: 335

**03.07.0108 Zulage Einzelfläche <5 m2**
Zulage Einzelfläche <5 m2

- Abrechnung zusätzlich zur Quadratmeter-Position
Menge: 4,000 St
DIN 276-1/12-2018: 342

**03.07.0109 Freies Wandende Kantenschutzprofil Alu**
Freies Wandende Kantenschutzprofil Alu

- Inkl. Beplankung Stirnseite mit 2 Lagen x 12,5 mm GKB oder GKI
- beidseitiger Einbau von raumhohen Kantenschutzprofilen nach
  gesonderter Position
- Westflügel Raum 135, 216
Menge: 12,000 m

#### 03.08 Wand Typ 8 - D 15 H 310, 2x12,5 GKI

**03.08.0110 Wand D 150 H 3100mm, CW/UW 100, MiWo 80mm, GKI, 2x12,5mm**
Wand D 150 H 3100mm, CW/UW 100, MiWo 80mm, GKI, 2x12,5mm

Es gilt zusätzlich zur "Grundbeschreibung Wand":

Trennwand

- Höhe bis 3,1 m (Planmaß 3.03 m)
- Dicke 150 mm,
- keine Schallschutzanforderung

Unterkonstruktion

- CW/UW 100
- Ständerachsabstand 625 mm
- Rostschutz Feuchtraumprofil Verzinkung Z275 (275 g/m²)

Dämmschicht

- Mineralwolle D 80 mm

Beplankung

- 2 fach,
- D 12,5 mm
- Gipskarton-Feuchtraumplatte,
  Typ H2 nach DIN EN 520,
  Typ GKI nach DIN 18180

Ausführung

- Flurwände zu Feuchträumen
Menge: 95,000 m2
DIN 276-1/12-2018: 335

**03.08.0111 Zulage Einzelfläche <5 m2**
Zulage Einzelfläche <5 m2

- Abrechnung zusätzlich zur Quadratmeter-Position
Menge: 3,000 St
DIN 276-1/12-2018: 342

#### 03.09 Wand Typ 9 - D 15 H 310, 2x12,5 GKI, Rw 50dB

**03.09.0112 Wand D 150 H 3100mm, Rw 50dB, CW/UW 100, MiWo 80mm, GKI, 2x12,5mm**
Wand D 150 H 3100mm, Rw 50dB, CW/UW 100, MiWo 80mm, GKI, 2x12,5mm

Es gilt zusätzlich zur "Grundbeschreibung Wand":

Trennwand

- Höhe bis 3,1 m (Planmaß 3.03 m)
- Dicke 150 mm,
- bewertetes Schalldämm-Maß DIN 4109 Rw ≥= 50 dB
  Laborwert ≥= 50 dB

Unterkonstruktion

- CW/UW 100
- Ständerachsabstand 625 mm,
- Rostschutz Feuchtraumprofil Verzinkung Z275 (275 g/m²)

Dämmschicht

- Mineralwolle D 80 mm

Beplankung

- 2 fach,
- D 12,5 mm
- Gipskarton-Feuchtraumplatte,
  Typ H2 nach DIN EN 520,
  Typ GKI nach DIN 18180

Ausführung

- Westflügel, Raum 216
Menge: 22,000 m2
DIN 276-1/12-2018: 335

#### 03.10 Wand Typ 10 - D 10 H 310, 2x12,5 GKF, F30

**03.10.0113 Wand D 100 H 3100mm, F30, CW/UW 50, MiWo 40mm, GKF, 2x12,5mm**
Wand D 100 H 3100mm, F30, CW/UW 50, MiWo 40mm, GKF, 2x12,5mm

Es gilt zusätzlich zur "Grundbeschreibung Wand":

Trennwand

- Höhe bis 3,1 m (Planmaß 3.03 m)
- Dicke 100 mm,
- keine Schallschutzanforderung
- feuerhemmend DIN 4102-4, Feuerwiderstandsklasse F30

Unterkonstruktion

- CW/UW 50,
- Ständerachsabstand 625 mm,
- Rostschutz Feuchtraumprofil Verzinkung Z275 (275 g/m²)

Dämmschicht

- Mineralwolle D 40 mm
- Schmelzpunkt ≥ 1000 °C nach DIN 4102‑17

Beplankung

- 2 fach,
- D 12,5 mm
- Gipskarton-Feuerschutzplatte,
  Typ DF nach DIN EN 520,
  Typ GKF nach DIN 18180

Ausführung

- Feuchtraum
- Westflügel, Raum 309
Menge: 6,500 m2
DIN 276-1/12-2018: 335

#### 03.11 Wand Typ 11 - D 10 H 310, 2x12,5 GKFI, F90

**03.11.0114 Wand D 100 H 3100mm, F90, CW/UW 50, MiWo 40mm, GKFI, 2x12,5mm**
Wand D 100 H 3100mm, F90, CW/UW 50, MiWo 40mm, GKFI, 2x12,5mm

Es gilt zusätzlich zur "Grundbeschreibung Wand":

Trennwand

- Höhe bis 3,1 m (Planmaß 3.03 m)
- Dicke 100 mm,
- keine Schallschutzanforderung
- feuerhemmend DIN 4102-4, Feuerwiderstandsklasse F30

Unterkonstruktion

- CW/UW 50,
- Ständerachsabstand 625 mm,
- Rostschutz Feuchtraumprofil Verzinkung Z275 (275 g/m²)

Dämmschicht

- Mineralwolle D 40 mm
- Schmelzpunkt ≥ 1000 °C nach DIN 4102‑17

Beplankung

- 2 fach,
- D 12,5 mm
- Gipskarton-Feuerschutzplatte imprägniert,
  Typ DFH2 nach DIN EN 520,
  Typ GKFI nach DIN 18180

Ausführung

- Feuchträume
- Westflügel, Raum 034, 136, 217
Menge: 28,000 m2
DIN 276-1/12-2018: 335

#### 03.12 Vorsatzschale Typ 1 - D 7,5 H 310, 2x12,5 GKI, 625mm

**03.12.0115 Vorsatzschale D 75 H 3100mm, CW/UW 50, GKI, 2x12,5mm, Achse 625mm**
Vorsatzschale D 75 H 3100mm, CW/UW 50, GKI, 2x12,5mm, Achse 625mm

Es gilt zusätzlich zur "Grundbeschreibung Vorsatzschale":

Vorsatzschale, freistehend

- Höhe bis 3,1 m (Planmaß 3.03 m)
- Dicke 75 mm,
- keine Schallschutzanforderung

Unterkonstruktion

- Ständerwerk, CW/UW 50,
- Ständerachsabstand 625 mm
- Rostschutz Feuchtraumprofil Verzinkung Z275 (275 g/m²)

Dämmschicht

- keine

Beplankung

- 2 fach,
- D 12,5 mm
- Gipskarton-Feuchtraumplatte,
  Typ H2 nach DIN EN 520,
  Typ GKI nach DIN 18180
Menge: 115,000 m2
DIN 276-1/12-2018: 335

**03.12.0116 Zulage Einzelfläche <5 m2**
Zulage Einzelfläche <5 m2

- Abrechnung zusätzlich zur Quadratmeter-Position
Menge: 15,000 St
DIN 276-1/12-2018: 342

**03.12.0117 Ablage, T 20 cm**
Ablage, T 20 cm

- für vorgenannte Vorsatzschalen
- in 6 Einzellängen von ca. L 80 bis 170 cm
- Einfachständerwerk,
  aus verzinkten Stahlblechprofilen DIN EN 14195 / DIN 18182-1,
- Gipskartonplatten Typ H2,
  2-lagig,
  D 12,5 mm,
- Spachtelung Qualitätsstufe Q2
Menge: 6,000 m
DIN 276-1/12-2018: 335

**03.12.0118 Seitlicher Abschluss 90°, GK Typ H2, B bis 40 cm**
Seitlicher Abschluss 90°, GK Typ H2, B bis 40 cm

Ausführung
- für vorgenannte Vorsatzschalen
- in 9 Einzellängen von ca. L 165 bis 310 cm
- Einfachständerwerk,
  aus verzinkten Stahlblechprofilen DIN EN 14195 / DIN 18182-1,
- Gipskartonplatten Typ H2,
  2-lagig,
  D 12,5 mm,
- Spachtelung Qualitätsstufe Q2
Menge: 25,000 m
DIN 276-1/12-2018: 335

#### 03.13 Vorsatzschale Typ 2 - D 7,5 H 310, 2x12,5 GKI, 417mm, 35 dB

**03.13.0119 Vorsatzschale D 75 H 3100mm, CW/UW 50, GKI, 2x12,5mm, Achse 417mm, LAF 35 dB**
Vorsatzschale D 75 H 3100mm, CW/UW 50, GKI, 2x12,5mm, Achse 417mm, LAF 35 dB

Es gilt zusätzlich zur "Grundbeschreibung Vorsatzschale":

Vorsatzschale, freistehend

- Höhe bis 3,1 m (Planmaß 3.03 m)
- Dicke 75 mm,
- Schallschutzanforderung LAF, max, n ≤ 35 dB

Unterkonstruktion

- Ständerwerk, CW/UW 50,
- Ständerachsabstand 417 mm
- Rostschutz Feuchtraumprofil Verzinkung Z275 (275 g/m²)

Dämmschicht

- keine

Beplankung

- 2 fach,
- D 12,5 mm
- Gipskarton-Feuchtraumplatte,
  Typ H2 nach DIN EN 520,
  Typ GKI nach DIN 18180

Ausführung

- Westflügel, Raum 031, 130, 211
Menge: 45,000 m2
DIN 276-1/12-2018: 335

#### 03.14 Vorsatzschale Typ 3 - D 7,5 H 410, 2x12,5 GKI, 417mm

**03.14.0120 Wie Typ 2, aber H >3,1 bis 4,1 m**
Wie Typ 2, aber H >3,1 bis 4,1 m

Vorsatzschale, freistehend

- Wie Typ 2a, aber H > 3,1 bis 4,1 m (Planmaß bis 4.05 m)

Unterkonstruktion

- Ständerachsabstand 312,5 mm

Ausführung

- Westflügel, Raum 305
Menge: 12,000 m2
DIN 276-1/12-2018: 335

**03.14.0121 Seitlicher Abschluss 90°, GK Typ DF, B bis 25 cm**
Seitlicher Abschluss 90°, GK Typ DF, B bis 25 cm

- für vorgenannte Vorsatzschale
- Schallschutzanforderung LAF, max, n ≤ 35 dB
- Einfachständerwerk,
  aus verzinkten Stahlblechprofilen DIN EN 14195 / DIN 18182-1,
- Gipskartonplatten Typ DF,
  2-lagig,
  D 12,5 mm,
- Spachtelung Qualitätsstufe Q2
Menge: 4,000 m
DIN 276-1/12-2018: 335

#### 03.15 Vorsatzsch. Typ 4 - D 10 H 310, 4x12,5 Zementb, 417mm

**03.15.0122 Vorsatzschale D 100 H 3100mm, CW/UW 50, Zementbaupl., 4x12,5mm, Achse 417mm**
Vorsatzschale D 100 H 3100mm, CW/UW 50, MiWo 40mm, Zementbaupl., 4x12,5mm, Achse 417mm

Es gilt zusätzlich zur "Grundbeschreibung Vorsatzschale":

Vorsatzschale, freistehend

- Höhe bis 3,1 m (Planmaß 2,75)
- Dicke 100 mm,
- keine Schallschutzanforderung

Unterkonstruktion

- Ständerwerk, CW/UW 50,
- Ständerachsabstand 417 mm
- Rostschutz Feuchtraumprofil Verzinkung Z275 (275 g/m²)

Dämmschicht

- Mineralwolle D 40 mm

Beplankung

- 4 fach,
- D 12,5 mm
- Zementbauplatte

Ausführung

- Neubau Garage
- Oberfläche bündig an bauseitigem Wärmedämmputz,
  Ständer auf Ebene Rohbau zurückgesetzt,
  deshalb Beplankung vierfach
Menge: 4,000 m2
DIN 276-1/12-2018: 335

**03.15.0123 Zulage Einzelfläche <5 m2**
Zulage Einzelfläche <5 m2

- Abrechnung zusätzlich zur Quadratmeter-Position
Menge: 1,000 St
DIN 276-1/12-2018: 342

#### 03.16 Wände und Vorsatzschalen - Zulagen

*Hinweis: UNTERKONSTRUKTION*

**03.16.0124 Verstärkung, Profil UA 50**
Verstärkung, Profil UA 50

- verzinkte, 2 mm dicke UA-50-Profile
- z.B. für den Einbau von bauseitigen TGA-Installationen etc.
- Befestigung der Profile an Rohboden und Rohdecke
  gemäß Herstellervorschrift
- Vergütung je Laufmeter UA-50-Profil.
- Ausführung/Abrechnung nur, sofern nicht bereits in einer
  Grundposition enthalten!
- Ausführung in Wänden, Vorsatzschalen oder Decken
Menge: 10,000 m
DIN 276-1/12-2018: 342

**03.16.0125 Wie Vorposition, aber UA 100**
Menge: 10,000 m
DIN 276-1/12-2018: 342

**03.16.0126 Ausschnitt, Profil UA**
Ausschnitt, Profil UA

- Herstellen von viereckigen Ausschnitten,
- in oben genannten Profilen,
- zur Durchführung von Kabeln etc.,
- in Flanschen und Stegen,
- Ausschnitt bis 10 x 10 cm
Menge: 50,000 St
DIN 276-1/12-2018: 342

**03.16.0127 Ausschnitt, Profil UW CW**
Ausschnitt, Profil UW CW

- Herstellen von viereckigen Ausschnitten,
- in oben genannten Profilen,
- zur Durchführung von Kabeln etc.,
- in Flanschen und Stegen,
- Ausschnitt bis 10 x 10 cm
Menge: 50,000 St
DIN 276-1/12-2018: 342

**03.16.0128 Öffnen H-Stanzungen, Profil CW**
Öffnen H-Stanzungen, Profil CW

- zur Durchführung von Rohren, etc
Menge: 50,000 St

**03.16.0129 Traverse, Stahlblech, D 0,75, B 625, H 300 mm**
Traverse, Stahlblech, D 0,75, B 625, H 300 mm

- verzinkt,
- D 0,75 mm,
- im Wandhohlraum,
- bis Ständerachsabstand 625 mm,
- für Lasten bis 1,0 kN/m Wandlänge,
- zur Befestigung am Ständerwerk mittels Blechschrauben,
- z.B. für Halterung Ablaufrohr und Eckventile
- Ausführung im Hohlraum von Wänden und Vorsatzschalen
Menge: 5,000 St
DIN 276-1/12-2018: 342

**03.16.0130 Traverse, Mehrschichtholzplatte, D 24, B 625, H 300 mm**
Traverse, Mehrschichtholzplatte, D 24, B 625, H 300 mm

- im Wandhohlraum,
- bis Ständerachsabstand 625 mm,
- für Lasten bis 1,5 kN/m Wandlänge,
- mit seitlichen verzinkten Stahlblechprofilen,
  zur Befestigung am Ständerwerk mittels Blechschrauben
- Ausführung im Hohlraum von Wänden und Vorsatzschalen
Menge: 90,000 St
DIN 276-1/12-2018: 342

**03.16.0131 Stahlkonstruktion**
Stahlkonstruktion

- Lieferung u. fachgerechter Einbau von zusätzlichen Verstärkungen
- aus grundierten Blechen, Rechteck- oder Quadratrohrprofilen,
- z.B. QR 50 / 50 / 4, QHP 80 / 5
- als verstärkende Unterkonstruktion oder Pfosten,
- Befestigung der Profile an Rohboden, Rohdecke bzw. Rohwänden,
- inkl. aller sonst noch dazu erforderlichen Aussteifungen, Kopfplatten,
  Knaggen, Abhängungen, Schweißnähten,Befestigungsmitteln wie
  Dübeln usw.,
- mit Feuerverzinkung / Zinkschicht gemäß DIN EN ISO 1461
  bzw. DIN EN 10346; alternativ geprüfte Korrosionsschutzbeschichtung
  gemäß DIN EN ISO 12944.
- Vergütung nur, sofern nicht bereits in Grundposition enthalten
Menge: 10,000 kg
DIN 276-1/12-2018: 342

*Hinweis: AN- UND ABSCHLÜSSE - WAND*

**03.16.0132 Wandanschluss schiefwinklig**
Wandanschluss schiefwinklig

- Abweichung vom rechten Winkel bis 2°,
- an Wänden bis D 150 mm,
  alle Beplankungsarten,
  mit u. ohne Anforderung Brandschutz / Schallschutz
Menge: 85,000 m
DIN 276-1/12-2018: 335

**03.16.0133 Deckenanschluss gleitend ≥ 10 ≤ 20 mm, Rw 50 dB**
Deckenanschluss gleitend bis 10 ≤ 20 mm, Rw 50 dB

- an in Richtung der Wand geneigten Holzdecken,
- für Bewegungen ≥ 10 ≤ 20 mm,
- an nichttragender Trennwand bis D 150 mm,
- mit 4-lagigem Riegel aus GK-Streifen D 12,5 mm,
  GKB,GKI oder GKF je nach Beplankung der Wand,
- B 50 bis 100 mm je nach Wandstärke,
  bewertetes Schalldämm-Maß DIN 4109 bis Rw ≥= 50 dB,
- mit dauerelastischer Abdichtung beidseitig,
- Kantenschutzprofil Alu an beiden Beplankungsseiten
- Ausführung Neubau 2.OG, DG, Palais DG
Menge: 44,000 m
DIN 276-1/12-2018: 335

**03.16.0134 Wie Vorposition, aber schräg**
Wie Vorposition, aber schräg

- wie Vorposition, aber:
- an quer zur Wand geneigten Holzdecken,
- Gipsriegel gefast entsprechend Dachneigung 11° bis 25°
  aus 8-lagigem Riegel aus GK-Streifen D 12,5 mm,
- anpassen der beidseitigen Wandbeplankung an das Gefälle,
  inkl. Zuschnitt schräg, Verschnitt
- Detail 70.219 A, B
- Ausführung Neubau 2.OG, DG, Palais DG
Menge: 74,000 m
DIN 276-1/12-2018: 335

**03.16.0135 Wie Vorposition, aber schräg, F30**
Wie Vorposition, aber schräg, F30

- wie Vorposition, aber
  feuerhemmend DIN 4102-4, Feuerwiderstandsklasse F30
- Gipsriegel GKF,
- Ausführung Neubau DG
Menge: 2,000 m
DIN 276-1/12-2018: 342

**03.16.0136 Fortführung Beplankung als Trockenputz B bis 10 cm**
Fortführung Beplankung als Trockenputz B bis 10 cm

- Beplankung Wand läuft einseitig als Trockenputz
  über die anschließende Rohbauwand hinaus,
- inkl. Anschluss an rechtwinklig dazu verlaufende Wand
  mit Fugenfüller und Trennstreifen
- an Wänden bis D 150 mm,
  alle Beplankungsarten,
  mit u. ohne Anforderung Brandschutz / Schallschutz
- Detail 73.209
Menge: 20,000 m
DIN 276-1/12-2018: 342

**03.16.0137 Trockenputz B bis 60 cm**
Trockenputz B bis 60 cm, Q1

- Gipskartonplatte aller Art nach Angabe AG,
  D 6,5 bis 12,5 mm,
- einlagig,
- ansetzen mit Klebemörtelbatzen auf unebenem Untergrund,
- Oberfläche Q2,
- Wand oder Decke
Menge: 5,000 m
DIN 276-1/12-2018: 345

*Hinweis: AN- UND ABSCHLÜSSE - VORSATZSCHALE*

**03.16.0138 Wandanschluss schiefwinklig**
Wandanschluss schiefwinklig

- Abweichung vom rechten Winkel bis 2°,
- an Vorsatzschalen bis D 75 mm,
  alle Beplankungsarten,
  mit u. ohne Anforderung Brandschutz / Schallschutz
Menge: 15,000 m
DIN 276-1/12-2018: 335

**03.16.0139 Deckenanschluss gleitend ≥ 10 ≤ 20 mm, LAF 35 dB**
Deckenanschluss gleitend ≥ 10 ≤ 20 mm, LAF 35 dB

- an in Richtung der Wand geneigten Holzdecken,
- für Bewegungen ≥ 10 ≤ 20 mm,
- an Vorsatzschale bis 75 mm,
- Schallschutzanforderung LAF, max, n ≤ 35 dB,
- Gipsriegel gefast entsprechend Dachneigung 11° bis 25°,
  8-lagig aus GK-Streifen D 12,5 m,
  GKB,
- B 50 mm,
- mit Einschubwinkel für vertikale Bewegung,
- mit dauerelastischer Abdichtung beidseitig,
- Kantenschutzprofil Aluminium an beiden Beplankungsseiten,
- Ausführung Neubau 2.OG, DG
Menge: 3,500 m

**03.16.0140 Deckenanschluss gleitend ≥ 10 ≤ 20 mm, schräg**
Deckenanschluss gleitend ≥ 10 ≤ 20 mm, schräg

- an quer zur Wand geneigten Holzdecken,
- für Bewegungen ≥ 10 ≤ 20 mm,
- an Vorsatzschale bis 75 mm,
- Gipsriegel gefast entsprechend Dachneigung 11° bis 25°,
  8-lagig aus GK-Streifen D 12,5 m,
  GKB oder GKI je nach Beplankung der Wand,
- B 50 mm,
- mit Einschubwinkel für vertikale Bewegung,
- mit dauerelastischer Abdichtung beidseitig,
- Kantenschutzprofil Aluminium an beiden Beplankungsseiten,
- Ausführung Neubau 2.OG, DG
Menge: 4,000 m
DIN 276-1/12-2018: 335

**03.16.0141 Deckenanschluss gleitend ≥ 10 ≤ 20 mm, schräg, F30**
Deckenanschluss gleitend ≥ 10 ≤ 20 mm, schräg, F30

- wie Vorposition, aber
- feuerhemmend DIN 4102-4, Feuerwiderstandsklasse F30
- Gipsriegel GKF,
- Ausführung Neubau DG
Menge: 1,500 m

*Hinweis: TÜRÖFFNUNGEN*

**03.16.0142 Türöffnung herstellen, H 2,01 B 0,885 m**
Türöffnung herstellen, H 2,01 B 0,885 m

- D Wand bis 15 cm
- H plus Höhe Fußboden bis140 mm
- beidseitig in allen vorbeschriebenen Wandtypen,
- inkl. Unterkonstruktion auswechseln und verstärken,
- inkl. UA-Profilen passend zur Wandstärke
- Palais DG
Menge: 2,000 St
DIN 276-1/12-2018: 335

**03.16.0143 Wie Vorposition, aber H 2,135 B 0,885 m**
Wie Vorposition, aber H 2,135 B 0,885 m

- Neubau Sanitärräume
Menge: 26,000 St
DIN 276-1/12-2018: 335

**03.16.0144 Wie Vorposition, aber H 2,135 B 1,01 m**
Wie Vorposition, aber H 2,135 B 1,01 m

- Neubau z.B. zwischen Büros
Menge: 12,000 St
DIN 276-1/12-2018: 335

**03.16.0145 Wie Vorposition, aber H 2,92 B 1,01 m**
Wie Vorposition, aber H 2,92 B 1,01 m

- Neubau Flurtüren Büros
Menge: 72,000 St
DIN 276-1/12-2018: 335

**03.16.0146 Zulage Türleibung, Ausklinkung Beplankung, Winkel Alu, L 715 cm**
Zulage Türleibung, Ausklinkung Beplankung, Winkel Alu, L 715 cm

- Herstellung einer Ausklinkung B 50 T 12,5 mm,
  der oberen Lage der Beplankung,
  auf Türseite an Wandecke
- Einlegen eines Winkels Alu L 20 / 10, D 2 mm,
  zwischen dem Stoß vom Leibungs- aus Wandbeplankung,
  befestigen mit Schrauben in die Beplankung
- Detail 73.208 B, C
- Abrechnung zusätzlich zur Hauptposition einmal je Türöffnung
Menge: 72,000 St
DIN 276-1/12-2018: 342

*Hinweis: REVISIONSÖFFNUNGEN*

**03.16.0147 Revisionsklappe 400x400 mm, Alu, GKI, Q2, abschl. PZ**
Revisionsklappe 400x400 mm, Alu, GKI, Q2, abschl. PZ

- Rahmen Aluminium,
- malerfertig oder geeignet für Fliesenbelag,
- abschließbar mit Rundzylinder n. ges. Position,
- zweiseitige Fangsicherung,
- staubdicht,
- Füllung Gipskartonplatten Typ H2 (imprägniert)
- Dicke 2 x 12,5 mm,
- Spachtelung Qualitätsstufe Q2,
- inklusive Einbau
- inkl. Auswechseln der Unterkonstruktion
Menge: 3,000 St
DIN 276-1/12-2018: 342

**03.16.0148 Wie Vorposition, aber 500 x 500 mm**
Menge: 1,000 St
DIN 276-1/12-2018: 342

**03.16.0149 Wie Vorposition, aber 600 x 600 mm**
Menge: 1,000 St
DIN 276-1/12-2018: 342

**03.16.0150 Wie Vorposition, aber 700 x 400 mm**
Menge: 2,000 St
DIN 276-1/12-2018: 342

**03.16.0151 Wie Vorposition, aber 700 x 800 mm**
Menge: 2,000 St
DIN 276-1/12-2018: 342

**03.16.0152 Rundzylinderschloß für Revisionsklappe**
Rundzylinderschloß für Revisionsklappe

- Mehrpreis zu vorbeschriebenen Revisionsklappen,
- alle Schlösser im Gebäude gleichschließend bzw. nach Wahl des AG,
- je Schloss 3 Schlüssel
Menge: 9,000 St
DIN 276-1/12-2018: 342

*Hinweis: WÄNDE - AUSSPARUNGEN HERSTELLEN, HKLS U. ELT*

**03.16.0153 Aussparungen herstellen, eckig 0,01<0,05 m2**
Aussparungen herstellen, eckig, 0,01<0,05 m2

- für Durchführung von Trassen durch Wände, Vorsatzschalen
  jeder Beplankungsart,
- Position gilt für eine Bekleidungsseite und wird bei
  Wänden doppelt abgerechnet
Menge: 420,000 St
DIN 276-1/12-2018: 342

**03.16.0154 Wie Vorposition, aber 0,05<0,10 m2**
Menge: 45,000 St
DIN 276-1/12-2018: 342

**03.16.0155 Laibung F0 herstellen Aussparung 0,01<0,05 m2**
Laibung F0 herstellen in Aussparung

- 4-seitige Einfassung der Öffnung mit Profilen bis CW 100,
- für Durchführung von Trassen durch Wände, Vorsatzschalen
  jeder Beplankungsart,
- Abrechnung nach Ansichtsfläche der Aussparung
Menge: 5,000 St
DIN 276-1/12-2018: 342

**03.16.0156 Laibung F90 herstellen Aussparung 0,01<0,05 m2**
Laibung F90 herstellen Aussparung  0,01<0,05 m2

- 4-seitige Einfassung der Öffnung mit Profilen bis CW 100,
- 4-seitige Beplankung mit 2 x 12,5 mm GKFI,
- für Durchführung von Trassen durch Wände jeder Beplankungsart,
- Wanddicken bis 150 mm,
- alle Öffnungsgrößen,
- Abrechnung nach 2-lagiger Beplankungslänge,
- jegliche Einzellängen
Menge: 15,000 St
DIN 276-1/12-2018: 342

**03.16.0157 Anpassen Auswechseln Unterkonstruktion**
Anpassen Auswechseln Unterkonstruktion

- für vorgenannte Aussparungen jeder Größe
Menge: 10,000 m
DIN 276-1/12-2018: 342

*Hinweis: WÄNDE - AUSSPARUNGEN AN TGA ANARBEITEN UND SCHLIESSEN, HKLS*

**03.16.0158 Aussparung an TGA anarbeiten schliessen, eckig 0,01<0,05 m2**
Aussparung an TGA anarbeiten schliessen, eckig 0,01<0,05 m2

- Wände, Vorsatzschalen
- Heranführen, Anarbeiten und Anschließen der Beplankung jeder Art,
 -an gedämmte und ungedämmte Kanäle,
- inkl. Beispachteln, Ausstopfen von Hohlräumen m. Mineralwolle,
- inkl. dauerelastischer Verfugung auf Silikonbasis m. Hinterfüllmaterial,
  zwischen TGA-Bauteil und Beplankung,
- Position gilt für eine Bekleidungsseite und wird bei Wänden doppelt
  abgerechnet,
- In dieser Position ist die zeitlich versetzte Ausführung der Arbeiten
  (nach Installation) einzukalkulieren.
Menge: 315,000 St
DIN 276-1/12-2018: 342

**03.16.0159 Wie Vorposition, aber 0,05<0,10 m2**
Menge: 35,000 St
DIN 276-1/12-2018: 342

*Hinweis: VORSATZSCHALEN - AUSSPARUNGEN PASSEND ERSTELLEN, HKLS*

**03.16.0160 Aussparungen herstellen, eckig 0,01<0,05 m2**
Aussparungen herstellen, eckig, 0,01<0,05 m2

- für Durchführung von Trassen durch Vorsatzschalen
  jeder Beplankungsart
Menge: 30,000 St
DIN 276-1/12-2018: 342

**03.16.0161 Wie Vorposition, aber 0,05<0,10 m2**
Menge: 5,000 St
DIN 276-1/12-2018: 342

**03.16.0162 Aussparungen passend herstellen, rund, D ca. 2 cm**
Aussparungen passend herstellen, rund, D ca. 2 cm

- für Befestigungsbolzen
Menge: 180,000 St
DIN 276-1/12-2018: 342

**03.16.0163 Aussparungen passend herstellen, rund, D ca. 5 cm**
Aussparungen passend herstellen, rund, D ca. 5 cm

- für Trinkwasser Wandanschluss DN 15
Menge: 50,000 St
DIN 276-1/12-2018: 342

**03.16.0164 Aussparungen passend herstellen, rund, D ca. 10 cm**
Aussparungen passend herstellen, rund, D ca. 10 cm

- für Trinkwasser Wandanschluss DN 50
Menge: 40,000 St
DIN 276-1/12-2018: 342

**03.16.0165 Aussparungen passend herstellen, rund, D ca. 15 cm**
Aussparungen passend herstellen, rund, D ca. 15 cm

- für Trinkwasser Wandanschluss DN 100
Menge: 20,000 St
DIN 276-1/12-2018: 342

*Hinweis: NACHTRÄGL. ÖFFNEN, SCHLIESSEN*

**03.16.0166 Nachträgl. Öffnen u. Schließen 0,05<1 m2**
Aussparung an TGA anarbeiten schliessen, eckig 0,01<0,05 m2

- Wände, Vorsatzschalen
- Heranführen, Anarbeiten und Anschließen der Beplankung jeder Art,
 -an gedämmte und ungedämmte Kanäle,
- inkl. Beispachteln, Ausstopfen von Hohlräumen m. Mineralwolle,
- inkl. dauerelastischer Verfugung auf Silikonbasis m. Hinterfüllmaterial,
  zwischen TGA-Bauteil und Beplankung,
- Position gilt für eine Bekleidungsseite und wird bei Wänden doppelt
  abgerechnet,
- In dieser Position ist die zeitlich versetzte Ausführung der Arbeiten
  (nach Installation) einzukalkulieren.
Menge: 1,000 St
DIN 276-1/12-2018: 342

**03.16.0167 Wie Vorposition, aber 1<5 m2**
Nachträgl. Öffnen u. Schließen  1<5 m2
Menge: 1,000 St
DIN 276-1/12-2018: 342

**03.16.0168 Wie Vorposition, aber >5 m2**
Nachträgl. Öffnen u. Schließen >5 m2
Menge: 1,000 m2
DIN 276-1/12-2018: 342

**03.16.0169 Zulage nachträgliches Herstellen Öffnung Revisionsklappe**
Zulage nachträgliches Herstellen Öffnung Revisionsklappe

- In bereits fertig beplankten Wänden oder Decken,
- bis 800 x 800 mm,
- evtl. Sonderanreise / Fahrtkosten bei Anfallen der Position nach
  beendeten Trockenbauarbeiten werden gesondert vergütet
Menge: 1,000 St
DIN 276-1/12-2018: 342

**03.16.0170 Zulage nachträgliches Anpassen Auswechseln Unterkonstruktion**
Zulage nachträgliches Anpassen Auswechseln Unterkonstruktion

- für vorgenannte Revisionsöffnungen
Menge: 1,000 St
DIN 276-1/12-2018: 342

### 04 KAPITEL 04 - BEKLEIDUNG FLUCHTTREPPE PALAIS

#### 04.01 Bekleidung Fluchttreppe Palais

*Hinweis: GRUNDBESCHREIBUNG FLUCHTTREPPE*
GRUNDBESCHREIBUNG FLUCHTTREPPE

Die Trockenbauarbeiten nach DIN 18168-1,18183-1, DIN 4103-1,
für die bauseitige, zweiläufige Stahlbau-Fluchttreppe zwischen 1.OG und DG bestehen aus:

1 Stück Raumtrennwand

- Einfachständerwand D 100 mm, beidseitig doppelt beplankt,
- verläuft parallel zu sowie zwischen unterem und oberen Treppenlauf,
- füllt das Treppenauge vollständig aus,
- wird im Bereich des Treppenpodestes als Türlaibung zum Einbau einer
  bauseitigen Stahlzarge ausgebildet,
- steht unterhalb und neben der Treppe auf dem Geschossboden,
- schließt an die Geschoss-Balkendecke an,
- schließt neben der Treppe an die Außenwand an,
- schließt auf Seite des Flures, also unterhalb des oberen Treppenlaufes,
  an das freie Ende der die bauseitigen Trockenbau-Flurwand an,
- wird unterhalb des Treppenpodestes als Büstung abgeschlossen, welche
  bauseits mit dem Holzbohlenbelag bekleidet wird,

3 Stück Treppenhaustrennwand

- Einfachständerwand D 100 mm, beidseitig doppelt beplankt,
- steht dreiseitig an den Außenseiten von Läufen und Podest auf den
  Stahlprofil-Treppenwangen,
- schließt an die Geschoss-Balkendecke an,
- schließt auf Seite des Flures, also unterhalb des oberen Treppenlaufes,
  an das freie Ende der die bauseitigen Trockenbau-Flurwand an,
- schließt beidseitig der vorher beschriebenen Raumtrennwand an diese an,
- wird außenseitig auf Höhe der Treppen- bzw. Podestwangen als einseitige
  Verkleidung derselben bis an die Unterkante der Stahlkonstruktion fortgeführt,
- wird innnenseitig als einseitige Verkleidung der Geschoßdecken bis an die
  Unterkante der Geschoss-Balkendecke fortgeführt

2 Stück Treppenlaufverkleidung Unterseite

- Deckenbekleidung, doppelt beplankt, Tragrost aus CD-Profilen,
  direkt an Unterseite der Treppenwandgen befestigt,
- schließt seitlich an die vorher beschriebenen Raumtrennwand sowie
  zum Flur hin an die bauseitige Trockenbauwand an,
- schließt oben an die  vorher beschriebene Treppenhaustrennwand an,
- schließt auf Seite des Flures, also unterhalb des oberen Treppenlaufes,
  an das freie Ende der die bauseitigen Trockenbau-Flurwand an,
- schließt beidseitig der vorher beschriebenen Raumtrennwand an diese an

**04.01.0171 Raumtrennwand D10 H440cm, CW/UW75, MiWo 60mm, GKB, 2x12,5mm, A. UK 312,5mm**
Raumtrennwand D10 H440cm, CW/UW75, MiWo 60mm, GKB, 2x12,5mm, A. UK 312,5mm

Raumtrennwand

- Gem. Grundbeschreibung Fluchttreppe sowie:
- DIN 18183-1, DIN 4103-1,
- Einbaubereich 3 nach DIN 4103-1, d.h.
  regelmäßige, größere Menschenansammlung,
- H bis 440 cm,
- D 10 cm,
- Baustoffklasse DIN 4102-1 A2 (nichtbrennbar)

Unterkonstruktion

- Stahlblechprofile verzinkt DIN EN 14195 u. DIN 18182-1,
- Korrosionsschutz nach DIN EN ISO 12944,
  Korrosivitätskategorie C2 (gering),
  Schutzdauer L (lang, > 15 Jahre)
- Einfachständerwerk, CW/UW 75
- Ständerachsabstand  312,5mm

Dämmschicht

- Mineralwolle MW DIN EN 13162,
- einlagig,
- nichtbrennbar,
  weitere Anforderungen ggf. gem. Position,
- D 60 mm,
- Anwendungsgebiet DIN 4108-10 WI,
- längenspezifischer Strömungswiderstand
  5 kPa∙s/m2 ≤ r ≤ 50 kPa∙s/m2 nach DIN 4109-33

Beplankung

- beidseitig,
- zweilagig,
  Typ A nach DIN EN 520,
  Typ GKB nach DIN 18180,
- Plattendicke 12,5 mm,
- Befestigung Schnellbauschrauben DIN EN 14566 / DIN 18182-2,
- Spachtelung Qualitätsstufe Q2

Untergrund

- Boden: Holzbalkendecke
- Decke: Holzbalkendecke, Holzbauteile
- Wände: Historisches Mauerwerk, andere GK-Wände

Ausführung

Bereich an Fußboden in zeitlich getrennten Bautakten:

Bautakt 1 vor Technikmontagen:
- Montage Unterkonstruktion
- Beplankung Seite 1 vollständig
- Beplankung Seite 2 auf Sockelhöhe 30cm

Bautakt 2 nach Technikmontagen:
- Beplankung Seite 2 vollständig
Menge: 22,000 m2

**04.01.0172 Zulage Anarbeiten und Anschliessen an Treppenwangen**
Zulage Anarbeiten und Anschliessen an Treppenwangen

- Wangen Rechteckrohr 120/80/5,6 mm durchdringen die Wand,
  Abwicklung L 400 mm,
- Montage mit selbstschneidenden Schrauben auf Stahlkonstruktion
- Abrechnung zusätzlich zur Hauptposition
Menge: 1,000 St
DIN 276-1/12-2018: 342

**04.01.0173 Treppenhaustrw. D10 H1,85 - 4,40m, CW/UW75, MiWo 60mm, GKB, 2x12,5mm, A. UK 625mm**
Treppenhaustrw. D10 H1,85 - 4,40m, CW/UW75, MiWo 60mm, GKB, 2x12,5mm, A. UK 625mm

- wie vorgenannte Raumtrennwand, aber:
- Montage mit selbstschneidenden Schrauben auf Stahlkonstruktion,
  unten auf Rechteckrohr 120/80/5,6 mm, teilweise im Gefälle,
  oben und seitlich der Läufe an Untergurt Walzprofil U 300, Stahl D > 5 mm,
  oben und seitlich des Podests an Wechsel Holz 10/22
- drei Einzelflächen
Menge: 30,000 m2
DIN 276-1/12-2018: 335

**04.01.0174 Zulage Bekleidung Treppenwangen seitlich B 20 cm, UK Rechteckrohr**
Zulage Bekleidung Treppenwangen seitlich B 20 cm, UK Rechteckrohr

- Beplankung Treppenhaustrennwand läuft auf Raumseite als
  Bekleidung über die Treppenwangen und schließt unten an die
  nachfolgend beschriebene Bekleidung der Unterseite der Läufe an.
- Montage mit selbstschneidenden Schrauben auf Stahlkonstruktion,
  Rechteckrohr 120/80/5,6 mm
Menge: 12,000 m
DIN 276-1/12-2018: 342

**04.01.0175 Zulage Bekleidung Geschoßdecke seitlich B bis 75 cm, UK Holzlattung**
Zulage Bekleidung Geschoßdecke seitlich B bis 75 cm, UK Holzlattung

Gem. Grundbeschreibung Fluchttreppe sowie:

Untergrund, Befestigung

- Beplankung Treppenhaustrennwand läuft auf Treppenseite als
  Bekleidung über die Profile U 300 und die Holzverkleidung der Geschoßdecke hinaus und schließt von unten an Deckenbalken an.

Unterkonstruktion

- Traglattung nach DIN 18182-1,
  rechtwinklig zu vorgenannten bauseitigen Kanthölzern,
- Nadelholz,
- sauber, rissfrei, nicht befallen,
- Sortierklasse C24 nach EN 338
- Holzfeuchte maximal 16%,
- Nadelholz,
- B/H 50/30 mm
Menge: 12,000 m
DIN 276-1/12-2018: 342

**04.01.0176 Treppenlaufverkleidung Unterseite, UK CD, GKB, glatt**
Treppenlaufverkleidung Unterseite, UK CD, GKB, glatt

Gem. Grundbeschreibung Fluchttreppe sowie:

Deckenbekleidung

- DIN 18168-1,18183-1, DIN 4103-1,
- Baustoffklasse DIN 4102-1 A2 (nichtbrennbar)

Untergrund, Befestigung

- Montage mit selbstschneidenden Schrauben auf Stahlkonstruktion,
  unten auf Rechteckrohr 120/80/5,6 mm, teilweise im Gefälle,

Unterkonstruktion

- Traglattung nach DIN 18182-1,
- Stahlblechprofile CD 60/27,
  verzinkt DIN EN 14195 u. DIN 18182-1,
- Korrosionsschutz nach DIN EN ISO 12944,
  Korrosivitätskategorie C2 (gering),
  Schutzdauer L (lang, > 15 Jahre)

Beplankung

- 2 fach,
- D 12,5 mm,
- Gipskartonplatten,
  Typ A nach DIN EN 520,
  Typ GKB nach DIN 18180,
- Befestigung Schnellbauschrauben DIN EN 14566 / DIN 18182-2,
- Spachtelung Qualitätsstufe Q2
Menge: 12,000 m2

**04.01.0177 Zulage Einzelfläche <5 m2**
Zulage Einzelfläche <5 m2

- Abrechnung zusätzlich zur Quadratmeter-Position
Menge: 4,000 St
DIN 276-1/12-2018: 335

### 05 KAPITEL 05 - DECKENSEGEL AKUSTIK

#### 05.01 Deckensegel Akustik

**05.01.0178 Deckensegel, HWL, fein, D 25mm, Alpha w ≥ 0,75, B x L 60 x 300 cm**
Deckensegel, HWL, fein, D 25mm, Alpha w ≥ 0,75, B x L 60 x 300cm

Deckensegel

- Akustikdecke DIN EN ISO 11654,
  Schallabsorber Klasse C,
  bewerteter Schallabsorptionsgrad Alpha w ≥ 0,75
- Abhanghöhe 30 cm,
- Spannweite n. statischer Erfordernis u. Herstellervorschrift,
- Brandverhaltensklasse DIN EN 13501-1 B -s1, d0 (schwerentflammbar)

Untergrund, Befestigung

- befestigen m. bauaufsichtl. zugelassenen Befestigungsmitteln an:
- Decke Stahlbeton

Unterkonstruktion

- Grund- und Tragprofil,
  niveaugleich oder höhenversetzt nach Wahl AG,
  Stahlblechprofile CD 60/27,
  Noniusabhänger,
- verzinkt DIN EN 14195 u. DIN 18182-1,
  Korrosionsschutz nach DIN EN ISO 12944,
  Korrosivitätskategorie C2 (gering),
  Schutzdauer L (lang, > 15 Jahre)

Dämmauflage

- Keine

Beplankung

- Holzwolle-Leichtbauplatten,
  zementgebunden,
- je Segel 3 Stück à L x B 100 x 60 cm,
- D 25 mm,
- gerade Kante,
- Struktur fein 1,5 mm,
- Farbe natur grau,
- Befestigung mit Schnellbauschrauben mit Strukturkopf,
  Oberfläche u. Farbe an Deckensegel abgepasst ist

Ausführung

- Detail
  90.013 G, H
  90.023 A, E
Menge: 9,000 St

**05.01.0179 Zulage Schattenfuge**
Zulage Schattenfuge

- Abrechnung zusätzlich zur Grundosition
- B 5mm
- Ausführung am Stößen zwischen den Platten, L 60cm
Menge: 8,000 St
DIN 276-1/12-2018: 335

### 06 KAPITEL 06 - BODENBELAG MIT WÄRMEDÄMMUNG

#### 06.01 Bodenbelag mit Wärmedämmung

**06.01.0180 Fußboden, OSB, Platten, D 25 mm**
Fußboden, OSB, Platten, D 25 mm

- Plattentyp OSB/4 DIN EN 300
- Verwendung im Feuchtbereich,
- Nutzungsklasse 2 DIN EN 1995-1-1,

Untergrund, Befestigung:

- schwimmend auf Holzfaserdämmung,
- Platten untereinander mit gefälzten Stößen verklebt

Ausführung

- Palais Südflügel, Dachgeschoss
- Detail 72.103 X
Menge: 85,000 m2
DIN 276-1/12-2018: 353

**06.01.0181 Zulage Verschraubung auf Kanthölzer**
Zulage Verschraubung auf Kanthölzer

- Abrechnung zusätzlich zur Quadratmeter-Position
- Im Bereich von Geräten der TGA
- befestigen mit Senkkopfschrauben auf Kanthölzern
Menge: 30,000 m2

**06.01.0182 Zulage Schrägschnitte**
Zulage Schrägschnitte

- Abrechnung zusätzlich zur Vorposition
Menge: 40,000 m

**06.01.0183 Zulage Anarbeiten und Anpassen an Holzbauteile U 150 cm**
Zulage Anarbeiten und Anpassen an Holzbauteile U 150 cm

- An Stützen oder diagonal durchdringende Aussteifungsbalken
- Bis Umfang 150 cm
- Abrechnung zusätzlich zur Vorposition
Menge: 10,000 St

**06.01.0184 Lagerhölzer, Nadelholz, B/H 8/10**
Lagerhölzer, Nadelholz, B/H 8/10

- Holzfeuchte max. 15 %,
- für Böden aus Holzwerkstoff,
- inkl. Unterlagsstreifen aus Mineralwolle,
  Dicke unter Belastung 10 mm,
- Nutzungsklasse 2 DIN EN 1995-1-1,

Untergrund, Befestigung:

- Verschraubt,
- Trockenestrich

Ausführung

- Im Bereich von Geräten der TGA
Menge: 50,000 m
DIN 276-1/12-2018: 353

**06.01.0185 Wärmedämmschicht, Holzfaser, WF, D 15 mm, 0,040 W/(mK)**
Wärmedämmschicht, Holzfaser, WF, D 15 mm, 0,040 W/(mK)

- Platten,
- Typ WF DIN EN 13171,
- Anwendungsgebiet DIN 4108-10 DEO,
- Bemessungswert der Wärmeleitfähigkeit max. 0,040 W/(mK),
- Nennwert der Wärmeleitfähigkeit max. 0,037 W/(mK),
- Verwendung im Feuchtbereich,
- Nutzungsklasse 2 DIN EN 1995-1-1,
- als Unterlage für Bodenbelag aus OSB-Platten

Untergrund

- Dampfsperre
Menge: 85,000 m2
DIN 276-1/12-2018: 353

**06.01.0186 Zulage Schrägschnitte**
Zulage Schrägschnitte

- Abrechnung zusätzlich zur Vorposition
Menge: 40,000 m

**06.01.0187 Zulage Anarbeiten und Anpassen an Holzbauteile U 150 cm**
Zulage Anarbeiten und Anpassen an Holzbauteile U 150 cm

- An Stützen oder diagonal durchdringende Aussteifungsbalken
- Bis Umfang 150 cm
- Abrechnung zusätzlich zur Vorposition
Menge: 10,000 St

**06.01.0188 Dampfbremse, feuchtevariabel, PE-Folie, D 0,5 mm**
Dampfbremse, feuchtevariabel, PE-Folie, D 0,5 mm

- als Luftdichtheitsschicht DIN 4108-3, DIN 4108-7
- mit variablem sd-Wert,
- Feuchtetransport in eine Richtung,
- PE-Folie,
- Unterseite mit Trennschicht DIN EN 13984,
- Dicke 0,5 mm,
- auf Fußboden,
- lose verlegen und in der Nahtüberlappung mechanisch befestigen,
- Nähte und Stöße verkleben/verschweißen.

Untergrund

- Fertigestrich
Menge: 85,000 m2
DIN 276-1/12-2018: 353

**06.01.0189 Zulage Schrägschnitte**
Zulage Schrägschnitte

- Abrechnung zusätzlich zur Vorposition
Menge: 40,000 m

**06.01.0190 Zulage Anarbeiten und Anpassen an Holzbauteile U 150 cm**
Zulage Anarbeiten und Anpassen an Holzbauteile U 150 cm

- An Stützen oder diagonal durchdringende Aussteifungsbalken,
- inklusive Hochzug H 12cm,
- Bis Umfang 150 cm,
- Abrechnung zusätzlich zur Vorposition
Menge: 10,000 St

**06.01.0191 Zulage Hochzug**
Zulage Hochzug H 12 cm

- An aufgehenden Wänden und Holzbauteilen
- Abrechnung zusätzlich zur Vorposition
Menge: 60,000 m

**06.01.0192 Zulage Erschwernis niedriger Montageraum**
Zulage Erschwernis niedriger Montageraum

- Abrechnung zusätzlich zur Grundposition,
- Erschwernis der Montage durch
  niedriger Deckenhöhe >0<2 m,
  im Bereich des Kniestocks,
  betrifft ca. 50% der einzubauenden Platten
Menge: 1,000 psch

### 07 KAPITEL 07 - ÜBERGREIFENDES

#### 07.01 Übergreifendes

*Hinweis: AN- UND ABSCHLÜSSE*

**07.01.0193 Altputz Abschlagen Streifen bis B 40cm**
Altputz Abschlagen Streifen bis B 40cm

- Untergrund unebenes, historisches Mauerwerk,
- Ausführung Decken und Wände Palais
Menge: 50,000 m
DIN 276-1/12-2018: 342

**07.01.0194 Glattstrich B bis 40 cm, D bis 5 mm**
Glattstrich B bis 40 cm, D bis 5 mm

- Kalkzement-Normalputzmörtel (GP),
- Untergrund unebenes, historisches Mauerwerk,
- Ausführung Decken und Wände Palais
Menge: 50,000 m
DIN 276-1/12-2018: 342

**07.01.0195 Zulage schräger Anschluss Wand Vorsatzschale**
Zulage schräger Anschluss Wand Vorsatzschale

- Abrechnung für Mehraufwand,
- nicht rechtwinklig anschließende Wand oder Vorsatzschale
Menge: 105,000 m
DIN 276-1/12-2018: 342

**07.01.0196 Eckschutzprofil, Schenkel L 31 / 31 mm, Alu D 0,5 mm**
Eckschutzprofil, Schenkel L 31 / 31 mm, Alu D 0,5 mm

- Gelocht
- Befestigung durch anspachteln
- Malerfertiges Spachteln und Schleifen der Kanten
  in der Oberflächenqualität der Wand oder Vorsatzschale
Menge: 20,000 m
DIN 276-1/12-2018: 342

**07.01.0197 Eckschutzprofil, Schenkel L 35 / 35 mm, Stahl, weiße Kante**
Eckschutzprofil, Schenkel L 35 / 35 mm, Stahl, weiße Kante

- Weiße Kante durch einseitigen Papierüberzug
- Befestigung durch Ankleben mit Spachtelmasse
- Malerfertiges Spachteln und Schleifen der Kanten
  in der Oberflächenqualität der Wand oder Vorsatzschale
Menge: 20,000 m
DIN 276-1/12-2018: 342

**07.01.0198 Anschlussfuge dauerelastisch Acryl**
Anschlussfuge dauerelastisch Acryl

- mit Fugenvorbehandlung
- Hinterfüllung nach Vorschrift des Herstellers,
  z.B. Rundschnur aus Polyäthylen
- zur Verhinderung des Absackens der Verfugung
- kompatibel zum Verfugungssystem,
- Fugenbreite b: bis ca. 10 mm,
- Fugentiefe t: bis ca. 15 mm,
- inkl. Glätten der Anschlussfugen,
- Standardfarbton des Herstellers,
- Ausführung an Wand oder Decke
Menge: 50,000 m
DIN 276-1/12-2018: 342

**07.01.0199 Montagequader bis B 200 L 200 H 200 mm**
Montagequader bis B 200 L 200 H 200 mm

- als Druckunterlage
- Wärmeleitfähigkeit 0,045 W/mK
- Raumgewicht 200kg/m2
- Brandverhalten B2
- Zulässige Druckspannung 7 kg/cm2
- Ausführung an Wand oder Decke
Menge: 1,000 St
DIN 276-1/12-2018: 342

*Hinweis: SONSTIGES*

**07.01.0200 Zulage Sonderverspachtelung Q3**
Zulage Sonderverspachtelung Q3

- Sonderverspachtelung zum Erreichen einer höheren Oberflächenqualität
  bei Beplankungen/Decklagen aus Gipsplatten,
  manuell oder maschinell:
- Qualitätsstufe Q3
- Zulage zur Standardverspachtelung Qualitätsstufe Q2
Menge: 10,000 m2
DIN 276-1/12-2018: 342

**07.01.0201 Hinterfüllmaterial dauerelastische Verfugungen**
Hinterfüllmaterial dauerelastische Verfugungen

- für nachbeschriebene Verfugung
- bei Hohlräumen gegen Absacken der Fugenmasse
- Material: Rundprofil aus Polyethylenschaum
  elastisch, selbstklebend, geschlossenzellig
- D 10 mm
Menge: 10,000 m

**07.01.0202 Dauerelastische Verfugung auf Polyurethanbasis**
Dauerelastische Verfugung auf Polyurethanbasis

- für Anschlüsse Gipskartonbeplankung an angrenzende Bauteile
  nach Festlegung durch den AG
- Farbe nach Herstellerfarbpalette und Wahl des AG
- B: >5 <10 mm
- T: bis 15 mm
Menge: 10,000 m

**07.01.0203 Dauerelastische Verfugung auf Acrylbasis**
Dauerelastische Verfugung auf Acrylbasis

- für Anschlüsse Gipskartonbeplankung an angrenzende Bauteile
  nach Festlegung durch den AG
- Farbe nach Herstellerfarbpalette und Wahl des AG
- B: >5 <10 mm
- T: bis 15 mm
Menge: 10,000 m

### 08 KAPITEL 08 - ARBEITEN GEGEN NACHWEIS

#### 08.01 Arbeiten gegen Nachweis

*Hinweis*
Verrechnungssätze für Löhne

Die Verrechnungssätze für die nachstehenden Lohn- und Berufsgruppen sind unaufgegliedert anzubieten.

In ihnen sind enthalten:

- Lohn- und Gehaltskosten,
- Lohn- und Gehaltsnebenkosten,
- Sozialkosten einschließlich Sozialkassenbeiträge,
- Gemeinkostenanteil,
- Gewinn
- An- und Abfahrt zu und von der Baustelle
- Kosten für benutzte Kleingeräte bis zu einem Neuwert von 2.500,- Euro.

Zuschläge zu den Verrechnungssätzen für vom Auftraggeber angeordnete oder zu vertretende Nacht-, Sonntags-, Feiertags- und Mehrarbeit (Überstunden) sind gesondert nachzuweisen; sie werden in Höhe der tariflichen Vereinbarung vergütet.

Für Nacht-, Sonntags- und Feiertagsarbeit wird als Zuschlag nur der Beitrag zur gesetzlichen Unfallversicherung vergütet. Für Mehrarbeit werden zusätzlich die Sozialkosten vergütet.

Beschäftigt der Bieter bei einer der nachstehenden Lohn-/Berufsgruppen keine Arbeitskräfte, hat er dies anzugeben und statt dessen den Einsatz möglichst gleichwertiger Arbeitskräfte anzubieten.

**08.01.0204 An-/Abfahrt Montagekolonne**
An-/Abfahrt Montagekolonne

- inkl. Fahrzeug bis 3,5 to
- nur auf Anordnung der Objektüberwachung auszuführen
- nur für zusätzliche Leistungen nach Abschluss der
  Hauptleistungen abzurechnen
- nur abzurechnen, wenn die Leistungen vor Ort weniger
  als einen halben Arbeitstag in Anspruch nehmen und
  am selben Tag keine anderen Leistungen ausgeführt
  werden können
Menge: 1,000 St
DIN 276-1/12-2018: 353

**08.01.0205 Vorarbeiter**
Menge: 20,000 h
DIN 276-1/12-2018: 353

**08.01.0206 Facharbeiter**
Menge: 40,000 h
DIN 276-1/12-2018: 353

**08.01.0207 Helfer**
Menge: 40,000 h
DIN 276-1/12-2018: 353
